# Neubau von 2 Buskaps an der Düsseldorfer Straße
Leistungsbeschreibung (GAEB 90, DA81)
Währung: EUR

## Zusätzlicher Text
1. Baubeschreibung

Die Stadt Mülheim an der Ruhr beabsichtigt den barrierefreien Ausbau von
 zwei Buskaps an der Düsseldorfer Straße. Es handelt sich um die
Haltestellen Feldmann Richtung Heidkamp und Feldmann Richtung Saarner
Kuppe. Bei einer Haltestelle wird zusätzlich eine Fußgängerquerung mit
einer Mittelinsel neu gebaut. Zur Erleichterung des sicheren Nutzens der
Einrichtungen für Menschen mit Sehbehinderungen werden taktile Elemente
eingesetzt. Durch die Erhöhung des Einstiegs auf 18 cm ist eine
Anpassung des Quer- und Längsprofils erforderlich. Die vorhandenen Trag-
und Frostschutzschichten sollen, sofern diese den technischen Ansprüchen
gerecht sind, erhalten bleiben und lediglich durch Auf- oder Abtragen
der Tragschichten profilgerecht hergestellt werden. Pflasterbettungen
sind zu entfernen und durch neue zu ersetzen. Die oben genannte
Einstiegshöhe wird durch die Verwendung von Kasseler Sonderbordsteinen
bewerkstelligt.  Entsprechend des vorhandenen Fahrbahnzustands im
Haltebereich werden zum Teil großflächigere Erneuerungen der
Asphaltschichten notwendig.

Zur Anpassung oder Erneuerung von Haltestelleneinrichtungen sind
vorbereitende Arbeiten auszuführen. Hierzu zählt unter anderem das
Verlegen von Leerrohren zur Herstellung von Stromversorgungen für
geplante Wetterschutzeinrichtungen.

Hinsichtlich der Entwässerung wird an der Haltestelle Feldmann Richtung
Heidkamp ein Straßenablauf in der Fahrbahn abgerissen und durch ein
Sonderbord mit Abflussöffnungen, sowie den dazu passenden
Schachtunterteilen ersetzt. Dieser wird dann, nach Prüfung des Zustandes
und Gefälles, an die vorhandene Senkenleitung angeschlossen. Die
Haltstelle Feldmann Richtung Saarner Kuppe wird durch eine zweireihige
Rinne innerhalb des Pflasters entwässert. Es ist nicht möglich ein
Quergefälle des Gehweges Richtung zur Fahrbahn zu bauen.

Innerhalb der Baumaßnahme liegen mehrere Einfahrten zu Gewerbebetrieben.
Der Umbau der Zufahrten ist mit den Firmen abzustimmen. Eventuell müssen
bestimmte Arbeiten auch Samstags durchgeführt werden.

Im folgenden Leistungsverzeichnis werden die zu erbringenden Leistungen
aufgeführt. Die Abnahme und Abrechnung erfolgt für jedes fertiggestellte
Buskap  im Einzelnen, nach seiner Fertigstellung.
Es ist zwingend erforderlich die beiden Buskaps getrennt abzurechnen.
Außerdem muss bei beiden Buskaps der längs verlaufende rot gepflasterte
Radweg getrennt abgerechnet werden. Es sind also vier getrennte
Rechnungen erforderlich.

2. Bauablauf

Der Bauablauf wurde mit dem Tiefbauamt, dem Ordnungsamt und der Ruhrbahn
in einem gemeinsamen Ortstermin festgelegt.
Als Baubeginn ist Mitte Januar 2026 vorgesehen. Die Herstellung der
Umleitung mit einer einspurigen Verkehrsführung ist vom 30.3.2026 bis
zum 11.4.2026 vorgesehen. In dieser Zeit sind die Osterferien.
Die verschiedenen Bauphasen sind in der Leistungsbeschreibung als eigene
Positionen ausgeschrieben.

Erste Bauphase

Als erste Bauphase wird der Fußgängerüberweg und der Radweg auf der
westlichen Seite der Haltestelle Feldmann Richtung Heidkamp hergestellt.
Dazu wird die Düsseldorfer Straße eingeengt. Durch die gegenüberliegende
Busbucht reicht die verbleibende Straßenbreite für einen
Zweirichtungsverkehr aus. Der Individualverkehr wird zweispurig durch
die Baumaßnahme geführt. Die Fußgänger werden über eine Bedarfsampel auf
die andere Straßenseite geführt.
Die Baustelle muss über den Gehweg beliefert und gebaut werden.
Asphaltarbeiten  werden erst später durchgeführt.

Zweite Bauphase

Als zweite Bauphase wird die eigentliche Bushaltestelle hergestellt. Der
Gehwegbereich auf der östlichen Seite wird umgebaut. Hierzu wird
ebenfalls die Fahrbahn eingeengt. Der Individualverkehr wird zweispurig
durch die Baumaßnahme geführt. Die Fußgänger werden über eine
Bedarfsampel auf die andere Straßenseite geleitet.
Es werden in dieser Phase keine Asphaltarbeiten durchgeführt.

Dritte Bauphase

Als dritte Bauphase wird die Haltestelle Feldmann Richtung Saarner Kuppe
hergestellt. Es werden die Arbeiten außerhalb des Fahrbahnbereichs
durchgeführt.
Der Individualverkehr wird zweispurig an der Baustelle vorbeigeführt.
Die Fußgänger werden über eine Bedarfsampel auf die andere Straßenseite
geführt.
In dieser Phase werden keine Asphaltarbeiten durchgeführt.

Herstellung einer Umleitung

Um die nachfolgenden Bauphasen durchführen zu können, wird der Verkehr
ab diesem Zeitpunkt einspurig durch die Baustelle Richtung Saarn
geleitet. Der Individualverkehr Richtung Stadtmitte wird nach rechts in
die Straße Sportpark Saarner Ruhraue Richtung Mintarder Straße ( an der
Aldi Verwaltung ) geführt und über die Mintarder Straße Richtung Stadt
geleitet. Auf der Mintarder Straße wird ein halbseitiges Halteverbot
aufgestellt. Der Individualverkehr Richtung Stadtmitte erreicht
gegenüber Auto Wolf wieder die Düsseldorfer Straße. Ab der Aldi
Verwaltung gilt auf der Düsseldorfer Straße eine
Einbahnstraßenbeschilderung.

Vierte Bauphase

Die vierte Bauphase umfasst die westliche halbseitige Herstellung der
Mittelinsel an der Haltestelle Feldmann Richtung Heidkamp. Außerdem
werden die erforderlichen Asphaltarbeiten ( Fräsarbeiten, Erneuerung von
Asphaltschichten ) zwischen der Mittelinsel und dem westlichen Gehweg
durchgeführt.
Der Verkehr wird einspurig durch die Baumaßnahme geführt.

Fünfte Bauphase

Die fünfte Bauphase umfasst die östliche Herstellung der Mittelinsel an
der Haltestelle Feldmann Richtung Heidkamp, die damit fertig gestellt
wird.
Anschließend müssen die erforderlichen Asphaltarbeiten ( Fräsarbeiten,
Erneuerung von Asphaltschichten ) zwischen der Mittelinsel und dem
Buskap durchgeführt werden.
Der Verkehr wird einspurig durch die Baumaßnahme geführt.

Sechste Bauphase

Die sechste Bauphase umfasst die Erneuerung der Asphaltbeläge an der
Haltestelle Feldmann Richtung Saarn.
Der Individualverkehr wird einspurig an der Baumaßnahme vorbei geführt.

3. Baustelleneinrichtung

3.1 Flächen
Die Beschaffung von Flächen für die Baustelleneinrichtung (Lagerflächen,
Baubüros usw.) obliegt dem AN.
Wohnlager dürfen auf dem Gelände der Baustelleneinrichtung nicht
aufgestellt werden. Gehwege dürfen für die Lagerung von Aushubmassen und
Baustoffen nicht genutzt werden.

3.2 Verkehr
Der Fußgängerverkehr muss während der gesamten Bauzeit aufrecht erhalten
werden.
Der Baustellenverkehr hat sich der jeweiligen Verkehrssituation
anzupassen. Dadurch bedingte Leistungsdefizite sind bei der
Angebotsabgabe mit zu berücksichtigen und in die Einheitspreise mit
einzurechnen.
Die Baustelle ist durch die Anordnung von Lauf- und Übergängen jederzeit
im verkehrssicheren Zustand zu halten. Die Kosten dieser Maßnahmen sind
in die Position "Einrichten und Vorhalten der Baustelleneinrichtung"
einzurechnen.
Alle für die Aufrechterhaltung des Verkehrs notwendigen Maßnahmen
innerhalb der Baustelle wie Beschilderung, Beleuchtung, Sicherung usw.
sind Sache des AN. Für die Baumaßnahme ist rechtzeitig ein
Verkehrssicherungsplan vom AN einzureichen und mit dem AG und dem
Ordnungsamt abzustimmen. Diese Leistungen sind in die Position
"Einrichtungen zur Verkehrssicherung" einzurechnen.
Alle Verkehrsflächen, insbesondere die Fahrbahn und Gehwege sind stets
sauber zu halten.

3.3. Baustellenräumung
Nach Beendigung der Bauarbeiten hat der AN die Baustelle ordnungsgemäß
aufzuräumen, die nicht eingebauten Baustoffe abzufahren und die
Oberfläche in einem einwandfreien Zustand wieder herzustellen.
Der AG kann vor der abschließenden Fertigstellung der Baumaßnahme
anordnen Teilflächen zu räumen.

4. Bauabwicklung

Der Bieter muss den AG auf jeden Mangel hinweisen, den er in den
Zeichnungen, der Leistungsbeschreibung oder sonstigen Unterlagen
entdeckt und darf hieraus keinen Vorteil ziehen.

4.1 Aufmaß und Abrechnung
Die für die Abrechnung notwendigen Feststellungen und Aufmaße sind dem
Fortgang der Bauarbeiten entsprechend gemeinsam mit der Bauleitung des
AG durchzuführen. Aus dem Aufmaß muss die Zuordnung zu den einzelnen
Titeln auch in der Massenaufstellung eindeutig hervorgehen bzw.
abrechnungsrelevante Angaben (Gehweg, Parkstreifen, Fahrbahn) enthalten.

Bei Aufmaß und Abrechnung sind Längen und Flächen auf zwei Stellen
nach dem Komma, Rauminhalte und Gewichte auf drei Stellen nach dem
Komma zu runden. Die Flächenermittlung bzw. Flächenzusammenstellung
erfolgt aus den Längen in den Aufmaßen und ist mit einer
nachvollziehbaren Berechnung darzustellen.

Eine Abstimmung mit der Bauleitung des AG hat vor Erstellung
stattzufinden. Diese Aufmaße sind von der Bauleitung des AG sowie des AN
durch Unterschrift anzuerkennen.
Das Aufmaß von Leistungen, welches bei Weiterführung der Arbeiten nicht
mehr einwandfrei feststellbar ist, hat der AN rechtzeitig bei der
Bauleitung des AG anzumelden. Versäumt der AN das gemeinsame Aufmaß
dieser Leistungen, so liegt es in der Entscheidung des AG, ein nach
seiner Meinung geeignetes Verfahren für die Feststellung der
verbindlichen Maße zu wählen. Daraus entstehende Kosten gehen zu Lasten
des AN.

4.2 Eigenüberprüfungen
Der AN hat für alle gelieferten und eingebauten Baustoffe, Bauteile und
Bauleistungen, für die Durchführung von Eignungsprüfungen in den
technischen Vorschriften vorgesehen ist, rechtzeitig vor der Lieferung,
vor dem Einbau oder mit der Herstellung, diese Eignungsprüfungen
unaufgefordert und unentgeltlich durchzuführen und deren Ergebnisse dem
AG rechtzeitig zur Erstellung der Bauleistung vorzulegen.

4.3 Vermessung und Absteckung
Die Straßenhauptachse und bei Notwendigkeit die Ausbaugrenzen werden vom
AG in der Örtlichkeit angezeigt (gemäß VOB / B § 3 Abs. 2) und müssen je
nach Baufortschritt vom AN gesichert werden.
Alle weiteren vermessungstechnischen Arbeiten (VOB / C Allg. Regelungen
für Bauarbeiten jeder Art Abs. 4.1.3) zur Umsetzung der Bauleistung sind
auftragnehmerseitig zu erstellen. Die hierfür anfallenden Kosten sind in
die Einheitspreise einzurechnen, falls nicht explizit im LV ausgewiesen.
Sämtliche Vermessungsarbeiten sind sorgfältig und unter Einsatz moderner
Vermessungsinstrumente, von einer qualifizierten Person, durchzuführen.

4.4. Kabel und Rohrleitungen
Der AN hat sich vor Baubeginn über alle Versorgungsleitungen und deren
Lage zu unterrichten.
Dem AN obliegt es, die Verlegung, Sicherung oder Stilllegung von
Leitungen mit den jeweiligen Versorgungsträgern rechtzeitig abzustimmen.
Unbekannte Leitungen sind dem AG sofort zu melden. Bei Gesprächen
zwischen dem AN und den einzelnen Versorgungsträgern ist der AG zu
beteiligen, die Inhalte sind für den AG zu protokollieren.
Zeitliche Verzögerungen durch eigenverschuldete Beschädigungen von
Leitungsnetzen sind durch geeignete Maßnahmen des AN zu kompensieren.

5. Entsorgung

5.1 Bau- und Abbruchabfälle (einschließlich Aushub von verunreinigten
Standorten)

Es gilt die Satzung über die Vermeidung, Verwertung und Beseitigung von
Abfällen in der Stadt Mülheim an der Ruhr (Abfallwirtschaftssatzung) vom
16.12.2015 in der Fassung der zweiten Änderungssatzung vom 08.11.2018.

6. Baumschutz

Die Vorschriften der RAS-LP 4, DIN 18920 und die Baumschutzsatzung der
Stadt Mülheim an der Ruhr sind zwingend zu beachten.

7. Hinweise:

Seitens der Stadt Mülheim an der Ruhr gibt es ein festgelegtes
Verwaltungsverfahren für Aufbrüche in öffentlichen Verkehrsflächen. Dies
gilt hauptsächlich für kleinere Maßnahmen insbesondere für Versorger.
Der AN erklärt sich bereit die bezüglich der Gewährleistungsansprüche
notwendigen Tätigkeiten auszuführen. Die Abwicklung und Finanzierung
erfolgt über den Versorger/Veranlasser gemäß vorab festgelegter
schriftlicher Regelung.

## Neuanlage LV durch FJUENGER
Datum: 17.10.25

### 1 Baustelleneinrichtung

**1.1 Baustelle einrichten**
Baustelle einrichten

Geräte, Werkzeuge und sonstige Betriebsmittel, die zur
vertragsgemäßen Durchführung der Bauleistungen
erforderlich sind, auf die Baustelle bringen,
bereitstellen und soweit der Geräteeinsatz nicht
gesondert berechnet wird, einschließlich der dafür
notwendigen Arbeiten betriebsfertig aufstellen. Die
erforderlichen festen Anlagen herstellen.

Baubüros, Werkstätten, Lagerschuppen und dergleichen,
soweit erforderlich, antransportieren, aufbauen und
einrichten. Ver- und Entsorgungseinrichtungen für die
Baustelle, soweit erforderlich, herstellen. Wohnlager
dürfen auf dem Gelände der Baustelleneinrichtung nicht
aufgestellt werden. Gehwege dürfen für die Lagerung von
Aushubmassen und Baustoffen nicht genutzt werden.

Bei Bedarf Zufahrtswege zur Baustelle sowie Lagerplätze
im Baustellenbereich anlegen. Oberbodenarbeiten
einschließlich Beseitigen von Aufwuchs für die
Baustelleneinrichtung, soweit erforderlich, ausführen.

Die Beschaffung von Flächen für die
Baustelleneinrichtung obliegt dem AN.

Kosten für Vorhalten, Unterhalten und Betreiben der
Geräte, Anlagen und Einrichtungen einschließlich
Mieten, Pacht, Gebühren und dergleichen werden nicht
mit dieser Pauschale, sondern mit den Einheitspreisen
der betreffenden Teilleistungen vergütet.
Menge: 2,000 St

**1.2 Vorhalten der Baustelleneinrichtung**
Vorhalten der Baustelleneinrichtung

Vor- und Unterhaltung der unter Pos. 1.1 beschriebenen
Baustelleneinrichtung. Die Kosten für das Vorhalten der
Maschinen und Geräte sowie deren Unterhaltung und
Betrieb sind auf die Einheitspreise umzulegen.
Eventuelle Samstagsarbeit ist einzukalkulieren.
Einzurechnen ist die Bewachung der Baustelle, auch
während der arbeitsfreien Zeit, innerhalb der gesamten
Bauzeit.

Der Baustellenverkehr hat sich in die jeweilige
Verkehrssituation einzuordnen. Einfahrten und
Durchgänge sind für Anlieger und Passanten durch die
Anordnung von Lauf- und Übergängen jederzeit in
verkehrssicherem Zustand zu halten.
Menge: 11,000 Wo

**1.3 Baustelle räumen**
Baustelle räumen

Baustelle von allen Geräten, Anlagen, Einrichtungen und
ähnlichem ordnungsgemäß räumen. Die nicht eingebauten
Baustoffe abfahren sowie die Oberfläche in einem
einwandfreien Zustand wieder herstellen. Benutzte
Flächen und Wege entsprechend dem ursprünglichen
Zustand, unter Wahrung der landschaftspflegerischen
Belange, ordnungsgemäß herrichten. Verunreinigungen
beseitigen. Soweit nicht für bestimmte Leistungen (z.B.
Bedarfsleistungen) für das Räumen der Baustelle
gesonderte Positionen im Leistungsverzeichnis enthalten
sind, gilt die Pauschale für alle Leistungen sämtlicher
Abschnitte des Leistungsverzeichnisses.

Der AG kann anordnen fertiggestellte Teilflächen zu
räumen.
Menge: 2,000 St

**1.4 Bauzaun auf und abbauen**
Bauzaun auf und abbauen

Bauzaun nach Angaben des AG einschließlich der
erforderlichen Tore standsicher herstellen, während der
Bauzeit vorhalten und unterhalten sowie nach Beendigung
der Bauzeit entfernen. 70 v. H. werden nach dem
Aufstellen, der Rest nach Entfernen des Bauzaunes
vergütet.
Zaunhöhe über Gelände 2,00 m, Zaun aus Stahlmatten,
einschließlich Betonfüßen, Zaunelemente mit Schellen
fest verbinden.
Menge: 100,000 m

### 2 Verkehrssicherung

**2.1 Einrichtungen zur Verkehrssicherung Erste Bauphase**
Einrichtungen zur Verkehrssicherung, erste Bauphase

Einrichtungen zur Verkehrssicherung und
Verkehrsregelung nach ZTV SA97 und ASR 5.2 bei
Bauarbeiten im Bereich von Verkehrsflächen unter
Aufrechterhaltung des Verkehrs aufbauen, ständig
unterhalten (auch während eventueller
Stillstandszeiten), betreiben, umsetzen und abbauen.
Sämtliche Kosten für die Maßnahmen der Verkehrslenkung
und der Verkehrssicherung sowie aller Betriebskosten
sind unter Beachtung der DIN 18299 einzurechnen. Die
Maßnahmen sind mit der örtlichen Polizei, dem
zuständigen Ordnungsamt und den sonstigen
Baulastträgern abzustimmen.
Es sind die, wie in den Vorbemerkungen beschriebenen
Bauzustände nach StVO Absperrmaßnahmen und RSA
abzusperren.
Während der Bauzeit ist die verbleibende Straßenfläche
als Einengung zu beschildern. Einrichtungen zur
Verkehrssicherung und Verkehrsregelung nach StVO bei
Bauarbeiten im Bereich von Verkehrsflächen unter
Aufrechterhaltung des Verkehrs aufbauen, ständig
unterhalten und betreiben, sowie das umsetzen auf die
andere Richtungsfahrbahn und das Abbauen.
Ausführung nach vom AN erstellten und von der
zuständigen Behörde genehmigten Verkehrszeichenplänen,
einschließlich Herstellung und Fortschreibung der
Verkehrszeichenpläne entsprechend dem Baufortschritt.
Einzurechnen sind u. a. Absperr- und Leitvorrichtungen,
Verkehrsschilder und elektrische Warnleuchten.
Fahrbahnen und Gehwege sind stets sauber zu halten.
Täglich nach Arbeitsende sind Anrampungen für die
Feuerwehrdurchfahrt zu erstellen. Eventuell nötiger
Winterdienst ist mit einzurechnen.

Die Verkehrssicherung und Lenkung umfasst hierbei die
Beschilderung und Markierung.

Die Positionen "Einrichtung zur Verkehrssicherung"
beziehen sich auf die in der Baubeschreibung erläuterte
erste Bauphase.

Während der ersten Bauphase werden die beiden
Fahrspuren eingeengt um die Pflasterarbeiten
durchzuführen. Die Fußgänger werden vor und nach der
Baustelle jeweils durch eine Fußgängerampel um die
Baustelle herum geführt.
Menge: 1,000 psch

**2.2 Einrichtungen zur Verkehrssicherung, Zweite Bauphase**
Einrichtungen zur Verkehrssicherung, zweite Bauphase

Einrichtungen zur Verkehrssicherung und
Verkehrsregelung nach ZTV SA97 und ASR 5.2 bei
Bauarbeiten im Bereich von Verkehrsflächen unter
Aufrechterhaltung des Verkehrs aufbauen, ständig
unterhalten (auch während eventueller
Stillstandszeiten), betreiben, umsetzen und abbauen.
Sämtliche Kosten für die Maßnahmen der Verkehrslenkung
und der Verkehrssicherung sowie alle Betriebskosten
sind unter Beachtung der DIN 18299 einzurechnen. Die
Maßnahmen sind mit der örtlichen Polizei, dem
zuständigen Ordnungsamt und den sonstigen
Baulastträgern abzustimmen.
Es sind die, wie in den Vorbemerkungen beschriebenen
Bauzustände nach StVO Absperrmaßnahmen und RSA
abzusperren.
Während der Bauzeit ist die verbleibende Straßenfläche
als Engstelle zu beschildern. Einrichtungen zur
Verkehrssicherung und Verkehrsregelung nach StVO bei
Bauarbeiten im Bereich von Verkehrsflächen unter
Aufrechterhaltung des Verkehrs aufbauen, ständig
unterhalten und betreiben, sowie das umsetzen auf die
andere Richtungsfahrbahn und das Abbauen.
Ausführung nach vom AN erstellten und von der
zuständigen Behörde genehmigten Verkehrszeichenplänen,
einschließlich Herstellung und Fortschreibung der
Verkehrszeichenpläne entsprechend dem Baufortschritt.
Einzurechnen sind u. a. Absperr- und Leitvorrichtungen,
Verkehrsschilder und elektrische Warnleuchten.
Fahrbahnen und Gehwege sind stets sauber zu halten.
Täglich nach Arbeitsende sind Anrampungen für die
Feuerwehrdurchfahrt zu erstellen. Eventuell nötiger
Winterdienst ist mit einzurechnen.

Die Verkehrssicherung und Lenkung umfasst hierbei die
Beschilderung und Markierung.

Die Positionen "Einrichtung zur Verkehrssicherung"
beziehen sich auf die  in der Baubeschreibung
erläuterte zweite  Bauphase.

Während der zweiten Bauphase werden die Fahrspuren
eingeengt um die Pflasterarbeiten durchzuführen. Die
Fußgänger werden vor und nach der Baustelle jeweils
durch eine Fußgängerampel um die Baustelle herum
geführt.
Menge: 1,000 psch

**2.3 Einrichtungen zur Verkehrssicherung, Dritte Bauphase**
Einrichtungen zur Verkehrssicherung, dritte Bauphase

Einrichtungen zur Verkehrssicherung und
Verkehrsregelung nach ZTV SA97 und ASR 5.2 bei
Bauarbeiten im Bereich von Verkehrsflächen unter
Aufrechterhaltung des Verkehrs aufbauen, ständig
unterhalten (auch während eventueller
Stillstandszeiten), betreiben, umsetzen und abbauen.
Sämtliche Kosten für die Maßnahmen der Verkehrslenkung
und der Verkehrssicherung sowie alle Betriebskosten
sind unter Beachtung der DIN 18299 einzurechnen. Die
Maßnahmen sind mit der örtlichen Polizei, dem
zuständigen Ordnungsamt und den sonstigen
Baulastträgern abzustimmen.
Es sind die, wie in den Vorbemerkungen beschriebenen
Bauzustände nach StVO Absperrmaßnahmen und RSA
abzusperren.
Während der Bauzeit ist die verbleibende Straßenfläche
als Engstelle zu beschildern. Einrichtungen zur
Verkehrssicherung und Verkehrsregelung nach StVO bei
Bauarbeiten im Bereich von Verkehrsflächen unter
Aufrechterhaltung des Verkehrs aufbauen, ständig
unterhalten und betreiben, sowie das umsetzen auf die
andere Richtungsfahrbahn und das Abbauen.
Ausführung nach vom AN erstellten und von der
zuständigen Behörde genehmigten Verkehrszeichenplänen,
einschließlich Herstellung und Fortschreibung der
Verkehrszeichenpläne entsprechend dem Baufortschritt.
Einzurechnen sind u. a. Absperr- und Leitvorrichtungen,
Verkehrsschilder und elektrische Warnleuchten.
Fahrbahnen und Gehwege sind stets sauber zu halten.
Täglich nach Arbeitsende sind Anrampungen für die
Feuerwehrdurchfahrt zu erstellen. Eventuell nötiger
Winterdienst ist mit einzurechnen.

Die Verkehrssicherung und Lenkung umfasst hierbei die
Beschilderung und Markierung.

Die Positionen "Einrichtung zur Verkehrssicherung"
beziehen sich auf die in der Baubeschreibung erläuterte
dritte  Bauphase.

Während der dritten Bauphase werden die Fahrspuren
eingeengt um die Pflasterarbeiten durchzuführen. Die
Fußgänger werden vor und nach der Baustelle jeweils
durch eine Fußgängerampel um die Baustelle herum
geführt.
Menge: 1,000 psch

**2.4 Einrichtungen zur Verkehrssicherung, Herstellung einer Umleitung**
Herstellung der in der Baubeschreibung erklärten
Umleitung

Einrichtung einer Umleitung, der Verkehr Richtung Saarn
wird einspurig durch die Baustelle geführt, der Verkehr
Richtung Stadtmitte wird über die Mintarder Straße
umgeleitet. Die genaue Ausführung ist in der
Baubeschreibung beschrieben.
Einrichtungen zur Verkehrssicherung und
Verkehrsregelung nach ZTV SA97 und ASR 5.2 bei
Bauarbeiten im Bereich von Verkehrsflächen unter
Aufrechterhaltung des Verkehrs aufbauen, ständig
unterhalten (auch während eventueller
Stillstandszeiten), betreiben, umsetzen und abbauen.
Sämtliche Kosten für die Maßnahmen der Verkehrslenkung
und der Verkehrssicherung sowie alle Betriebskosten
sind unter Beachtung der DIN 18299 einzurechnen. Die
Maßnahmen sind mit der örtlichen Polizei, dem
zuständigen Ordnungsamt und den sonstigen
Baulastträgern abzustimmen.
Es sind die, wie in den Vorbemerkungen beschriebenen
Bauzustände nach StVO Absperrmaßnahmen und RSA
abzusperren. Einrichtungen zur Verkehrssicherung und
Verkehrsregelung nach StVO bei Bauarbeiten im Bereich
von Verkehrsflächen unter Aufrechterhaltung des
Verkehrs aufbauen, ständig unterhalten und betreiben,
sowie das Abbauen.
Ausführung nach vom AN erstellten und von der
zuständigen Behörde genehmigten Verkehrszeichenplänen,
einschließlich Herstellung und Fortschreibung der
Verkehrszeichenpläne entsprechend dem Baufortschritt.
Einzurechnen sind u. a. Absperr- und Leitvorrichtungen,
Verkehrsschilder und elektrische Warnleuchten.
Fahrbahnen und Gehwege sind stets sauber zu halten.
Täglich nach Arbeitsende sind Anrampungen für die
Feuerwehrdurchfahrt zu erstellen. Eventuell nötiger
Winterdienst ist mit einzurechnen.

Die Verkehrssicherung und Lenkung umfasst hierbei die
Beschilderung und Markierung.
Menge: 1,000 psch

**2.5 Vorhaltung der Umleitung**
Vorhaltung der Umleitung

Vorhalten der aufgebauten Umleitung, warten und
betreiben,
abgerechnet wird nach Anzahl der Kalendertage
Menge: 10,000 d

**2.6 Einrichtungen zur Verkehrssicherung, Vierte Bauphase**
Einrichtungen zur Verkehrssicherung, vierte Bauphase

Einrichtungen zur Verkehrssicherung und
Verkehrsregelung nach ZTV SA97 und ASR 5.2 bei
Bauarbeiten im Bereich von Verkehrsflächen unter
Aufrechterhaltung des Verkehrs aufbauen, ständig
unterhalten (auch während eventueller
Stillstandszeiten), betreiben, umsetzen und abbauen.
Sämtliche Kosten für die Maßnahmen der Verkehrslenkung
und der Verkehrssicherung sowie alle Betriebskosten
sind unter Beachtung der DIN 18299 einzurechnen. Die
Maßnahmen sind mit der örtlichen Polizei, dem
zuständigen Ordnungsamt und den sonstigen
Baulastträgern abzustimmen.
Es sind die, wie in den Vorbemerkungen beschriebenen
Bauzustände nach StVO Absperrmaßnahmen und RSA
abzusperren.
Während der Bauzeit ist die verbleibende Straßenfläche
als Engstelle zu beschildern. Einrichtungen zur
Verkehrssicherung und Verkehrsregelung nach StVO bei
Bauarbeiten im Bereich von Verkehrsflächen unter
Aufrechterhaltung des Verkehrs aufbauen, ständig
unterhalten und betreiben, sowie das umsetzen auf die
andere Richtungsfahrbahn und das Abbauen.
Ausführung nach vom AN erstellten und von der
zuständigen Behörde genehmigten Verkehrszeichenplänen,
einschließlich Herstellung und Fortschreibung der
Verkehrszeichenpläne entsprechend dem Baufortschritt.
Einzurechnen sind u. a. Absperr- und Leitvorrichtungen,
Verkehrsschilder und elektrische Warnleuchten.
Fahrbahnen und Gehwege sind stets sauber zu halten.
Täglich nach Arbeitsende sind Anrampungen für die
Feuerwehrdurchfahrt zu erstellen. Eventuell nötiger
Winterdienst ist mit einzurechnen.

Die Verkehrssicherung und Lenkung umfasst hierbei die
Beschilderung und Markierung.

Die Positionen "Einrichtung zur Verkehrssicherung"
bezieht sich auf die in der Baubeschreibung erläuterte
vierte Bauphase.

Der Verkehr wird einspurig durch die Baumaßnahme
geführt.
Menge: 1,000 psch

**2.7 Einrichtungen zur Verkehrssicherung, Fünfte Bauphase**
Einrichtungen zur Verkehrssicherung, fünfte Bauphase

Einrichtungen zur Verkehrssicherung und
Verkehrsregelung nach ZTV SA97 und ASR 5.2 bei
Bauarbeiten im Bereich von Verkehrsflächen unter
Aufrechterhaltung des Verkehrs aufbauen, ständig
unterhalten (auch während eventueller
Stillstandszeiten), betreiben, umsetzen und abbauen.
Sämtliche Kosten für die Maßnahmen der Verkehrslenkung
und der Verkehrssicherung sowie alle Betriebskosten
sind unter Beachtung der DIN 18299 eínzurechnen. Die
Maßnahmen sind mit der örtlichen Polizei, dem
zuständigen Ordnungsamt und den sonstigen
Baulastträgern abzustimmen.
Es sind die, wie in den Vorbemerkungen beschriebenen
Bauzustände nach StVO Absperrmaßnahmen und RSA
abzusperren.
Während der Bauzeit ist die verbleibende Straßenfläche
als Engstelle zu beschildern. Einrichtungen zur
Verkehrssicherung und Verkehrsregelung nach StVO bei
Bauarbeiten im Bereich von Verkehrsflächen unter
Aufrechterhaltung des Verkehrs aufbauen, ständig
unterhalten und betreiben, sowie das umsetzen auf die
andere Richtungsfahrbahn und das Abbauen.
Ausführung nach vom AN erstellten und von der
zuständigen Behörde genehmigten Verkehrszeichenplänen,
einschließlich Herstellung und Fortschreibung der
Verkehrszeichenpläne entsprechend dem Baufortschritt.
Einzurechnen sind u. a. Absperr- und Leitvorrichtungen,
Verkehrsschilder und elektrische Warnleuchten.
Fahrbahnen und Gehwege sind stets sauber zu halten.
Täglich nach Arbeitsende sind Anrampungen für die
Feuerwehrdurchfahrt zu erstellen. Eventuell nötiger
Winterdienst ist mit einzurechnen.

Die Verkehrssicherung und Lenkung umfasst hierbei die
Beschilderung und Markierung.

Die Positionen "Einrichtung zur Verkehrssicherung"
bezieht sich auf die  in der Baubeschreibung
erläuterten fünfte Bauphase.

Der Verkehr wird einspurig durch die Baumaßnahme
geführt.
Menge: 1,000 psch

**2.8 Einrichtungen zur Verkehrssicherung, Sechste Bauphase**
Einrichtungen zur Verkehrssicherung, sechste Bauphase

Einrichtungen zur Verkehrssicherung und
Verkehrsregelung nach ZTV SA97 und ASR 5.2 bei
Bauarbeiten im Bereich von Verkehrsflächen unter
Aufrechterhaltung des Verkehrs aufbauen, ständig
unterhalten (auch während eventueller
Stillstandszeiten), betreiben, umsetzen und abbauen.
Sämtliche Kosten für die Maßnahmen der Verkehrslenkung
und der Verkehrssicherung sowie alle Betriebskosten
sind unter Beachtung der DIN 18299 einzurechnen. Die
Maßnahmen sind mit der örtliche Polizei, dem
zuständigen Ordnungsamt und den sonstigen
Baulastträgern abzustimmen.
Es sind die, wie in den Vorbemerkungen beschriebenen
Bauzustände nach StVO Absperrmaßnahmen und RSA
abzusperren.
Während der Bauzeit ist die verbleibende Straßenfläche
als Engstelle zu beschildern. Einrichtungen zur
Verkehrssicherung und Verkehrsregelung nach StVO bei
Bauarbeiten im Bereich von Verkehrsflächen unter
Aufrechterhaltung des Verkehrs aufbauen, ständig
unterhalten und betreiben, sowie das umsetzen auf die
andere Richtungsfahrbahn und das Abbauen.
Ausführung nach vom AN erstellten und von der
zuständigen Behörde genehmigten Verkehrszeichenplänen,
einschließlich Herstellung und Fortschreibung der
Verkehrszeichenpläne entsprechend dem Baufortschritt.
Einzurechnen sind u. a. Absperr- und Leitvorrichtungen,
Verkehrsschilder und elektrische Warnleuchten.
Fahrbahnen und Gehwege sind stets sauber zu halten.
Täglich nach Arbeitsende sind Anrampungen für die
Feuerwehrdurchfahrt zu erstellen. Eventuell nötiger
Winterdienst ist mit einzurechnen.

Die Verkehrssicherung und Lenkung umfasst hierbei die
Beschilderung und Markierung.

Die Positionen "Einrichtung zur Verkehrssicherung"
bezieht sich in der Baubeschreibung  erläuterte sechste
Bauphase.

Der Verkehr wird einspurig durch die Baumaßnahme
geführt.
Menge: 1,000 psch

**2.9 Mobile Lichtsignalanlage, Typ D - 2 Fußgängerquerungen ohne Einbahnwechselverkehr**
Mobile Lichtsignalanlage, Typ D - 2 Fußgängerquerungen
ohne Einbahnwechselverkehr

Mobile Lichtsignalanlage (LSA) zur Sicherung von zwei
Fußgängerquerungen für gemäß TL Transportable
Lichtsignalanlagen, Typ D ohne Einbahnwechselverkehr,
komplett inclusive der erforderlichen Ansteuerung /
Verkabelung, auf Anordnung der Bauleitung bzw.
Verkehrsbehörde liefern, funktionsgeprüft in Betrieb
nehmen und wieder abbauen, einschließlich Transport und
Energieversorgung. Die erforderliche Stromversorgung
ist vom Auftragnehmer herzustellen.

Lichtsignalanlage zur Sicherung von zwei
Fußgängerquerungen gemäß den aktuellen Richtlinien und
technischen Lieferbedingungen für mobile
Lichtsignalanlagen.

- mit bis 6 Signalgruppen
- mit bis 4 Anforderungstastern

Das Erstellen der erforderlichen Signalpläne und die
diesbezüglich Abstimmung mit der zuständigen
Verkehrsbehörde, bis hin zur Genehmigung einschließlich
der Gebühren, sind in den Einheitspreis mit
einzurechnen. Die Programmierung der transportablen
Lichtsignalanlage hat entsprechend den genehmigten
Plänen zu erfolgen. Die bei der Einrichtung
erforderlichen Sicherungsmaßnahmen sind in den
Einheitspreis mit einzurechnen.

Weiter sind folgende Vorschriften zu beachten:

RSA / ZTV-SA - Richtlinie und Zusätzliche Technische
Vertragsbedingungen für die Sicherung von
Arbeitsstellen an Straßen.
Menge: 1,000 St

**2.10 Mobile Lichtsignalanlage aus Vorposition vorhalten, warten und betreiben**
Mobile Lichtsignalanlage aus Vorposition vorhalten,
warten und betreiben

Mobile Lichtsignalanlage aus Vorposition vorhalten,
warten und betreiben.

Abgerechnet wird nach Anzahl der Kalendertage.
Menge: 50,000 d

**2.11 Mobile Lichtsignalanlage, Typ D - 1 Fußgängerquerungen ohne Einbahnwechselverkehr**
Mobile Lichtsignalanlage, Typ D - 1 Fußgängerquerung
ohne Einbahnwechselverkehr

Mobile Lichtsignalanlage (LSA) zur Sicherung von einer
Fußgängerquerung für gemäß TL Transportable
Lichtsignalanlagen, Typ D ohne Einbahnwechselverkehr,
komplett incl. der erforderlichen Ansteuerung /
Verkabelung, auf Anordnung der Bauleitung bzw.
Verkehrsbehörde liefern, funktionsgeprüft in Betrieb
nehmen und wieder abbauen, einschließlich Transport und
Energieversorgung. Die erforderliche Stromversorgung
ist vom Auftragnehmer herzustellen.
Der Fußgänger muss auf der Düsseldorfer Straße vor oder
nach der Baustelle über die Straße geführt werden. Eine
Signalanlage ist vorhanden.
Es muss jeweils rechts und links auf dem Gehweg ein
Mast gesetzt werden. Einschließlich der Markierung der
Fußgängerfurten und der Haltebalken mit gelber
Baustellenmarkierung.
Die Ampel wird als Bedarfsampel aufgestellt.
Lichtsignalanlage zur Sicherung von einer
Fußgängerquerung gemäß den aktuellen Richtlinien und
technischen Lieferbedingungen für mobile
Lichtsignalanlagen.

- mit bis 6 Signalgruppen
- mit bis 4 Anforderungstastern

Das Erstellen der erforderlichen Signalpläne und die
diesbezüglich Abstimmung mit der zuständigen
Verkehrsbehörde, bis hin zur Genehmigung einschließlich
der Gebühren, sind in den Einheitspreis mit
einzurechnen. Die Programmierung der transportablen
Lichtsignalanlage hat entsprechend den genehmigten
Plänen zu erfolgen. Die bei der Einrichtung
erforderlichen Sicherungsmaßnahmen sind in den
Einheitspreis mit einzurechnen.

Weiter sind folgende Vorschriften zu beachten:

RSA / ZTV-SA - Richtlinie und Zusätzliche Technische
Vertragsbedingungen für die Sicherung von
Arbeitsstellen an Straßen.
Menge: 1,000 St

**2.12 Mobile Lichtsignalanlage aus Vorposition vorhalten, warten und betreiben**
Mobile Lichtsignalanlage aus Vorposition vorhalten,
warten und betreiben

Mobile Lichtsignalanlage aus Vorposition vorhalten,
warten und betreiben.

Abgerechnet wird nach Anzahl der Kalendertage.
Menge: 20,000 d

**2.13 provisorische Markierung, gelbe Folie, Breite 12 cm, durchlaufend**
Provisorische Markierung, gelbe Folie, Breite 12cm,
durchlaufend

Provisorische  Markierung herstellen und bei Bedarf
wieder entfernen, einschließlich Einmessen der
Markierung nach Angabe des AG und Vormarkieren. Die zu
markierenden Flächen sind vorher zu reinigen. Das
Kehrgut zur freien Verwendung des AG abfahren.

Oberflächenbefestigung: bituminöse  Befestigung
Material: reflektierende Folie, Typ I, P5
Farbe: gelb
Strichbreite: 0,12m, durchlaufend
Abrechnung nach markierter Strichlänge in der Achse.
Menge: 50,000 m

### 3 Aufbrucharbeiten

**3.1 Trennschnitt in Asphalt von 15 cm bis ca. 30 cm durchführen**
Trennschnitt in Asphalt von 15 bis ca. 30 cm
durchführen

Trennschnitt in vorhandener bituminösen Befestigung
ausführen.

Trennschnitt zur Trennung der bituminösen Befestigung
ausführen.

Bereich:
Fahrbahnbereich neben Buskaps, für die Erneuerung der
Bordsteine
und Schnitte zur Herstellung des neuen bituminösen
Oberbaus.

An den Ecken müssen die Schnitte in voller Tiefe über
Kreuz so ausgeführt werden, das die volle Schichtdicke
gewährleistet ist.

Tiefe von 15 cm bis ca. 30 cm
Menge: 100,000 m

**3.2 Trennschnitt in Asphalt bis ca. 15 cm durchführen**
Trennschnitt in Asphalt bis ca. 15 cm durchführen

Trennschnitt in vorhandener bituminösen Befestigung
ausführen.

Trennschnitt zur Trennung der bituminösen Befestigung
ausführen.

Bereich:  Fahrbahn und Gehweg

An den Ecken müssen die Schnitte in voller Tiefe über
Kreuz so ausgeführt werden, das die volle Schichtdicke
gewährleistet ist.

Tiefe bis ca. 15 cm
Menge: 30,000 m

**3.3 Bituminöse Befestigung bis ca. 30 cm (Bereich: Senken/Senkenleitung, Erstellung Arbeitsraum zur Rinnen- und Bordsteinregulierung/Erneuerung) aufnehmen**
Bituminöse Befestigung bis ca. 30 cm (Bereich:
Senken/Senkenleitung, Erstellung Arbeitsraum zur
Rinnen- und Bordsteinregulierung/Erneuerung) aufnehmen
und entsorgen

Bituminöse Befestigung, bestehend aus Asphaltschichten
und angespritzter Tragschicht, nach Inaugenscheinnahme
durch den AN auskoffern.

Sämtliche Schuttmassen und gesamtes Abbruchgut in
Eigentum des AN übernehmen, von der Baustelle entfernen
und einer Wiederverwertung zuführen.

Bereiche LAGA Zuordnung bis Z 2.

Bereich:  Einbaubereich der Senken, oberhalb der
Senkenleitungsgräben, Fahrbahnbereich neben Buskaps für
die Erneuerung der  Bordsteine, bei kompletter
Erneuerung des bituminösen Oberbaus sowie in anderen
nicht zusammenhängenden Flächen.

Stärke:  bis ca. 30 cm
Menge: 50,000 m2

**3.4 Pflastersteine aufnehmen und entsorgen**
Pflastersteine aufnehmen und entsorgen

Alte Befestigung bestehend aus:
Betonsteinpflaster ( 10/20/8 cm ) einschließlich der
vorgefundenen Bettung aus Sand bzw. Splitt nach
Inaugenscheinnahme durch den AN aufbrechen,
zerkleinern, aufladen, transportieren und entsorgen.

Bereich: Gehweg, Radweg, Haltestelle, Fahrbahn

Das Aufbruchgut geht in das Eigentum des AN über und
ist einer Wiederverwertung zuzuführen.
Menge: 200,000 m2

**3.5 Gehwegplatten (40/40 cm) aufnehmen und entsorgen**
Gehwegplatten aufnehmen und entsorgen

Alte Befestigung bestehend aus:
Gehwegplatten aus Beton ( 40/40/6 cm, 30/30/5 cm )
einschließlich der vorgefundenen Bettung aus Sand bzw.
Splitt nach Inaugenscheinnahme durch den AN aufbrechen,
zerkleinern, aufladen, transportieren und entsorgen.

Bereich: Gehweg, Haltestelle

Das Aufbruchgut geht in das Eigentum des AN über und
ist einer Wiederverwertung zuzuführen.
Menge: 20,000 m2

**3.6 Hoch- und Tiefbordsteine aufnehmen und entsorgen**
Hoch- und Tiefbordsteine aufnehmen und entsorgen

Bord- oder Randsteine zumeist aus Beton
unterschiedlicher Abmessungen ( z.B. 15/25cm, 15/22cm,
15/30cm, 18/30cm ) aufnehmen und entsorgen.
Einschließlich Abbruch der Rückenstütze und des
Fundamentes.

Bereich: Gehweg, Haltestelle, Radweg, Fahrbahn

Das Aufbruchgut geht in das Eigentum des AN über und
ist einer Wiederverwertung zuzuführen.
Menge: 100,000 m

**3.7 Parkbuchtecken, aufnehmen, abfahren**
Parkbuchtecken, aufnehmen, abfahren

Parkbuchtecken aufnehmen, abfahren und entsorgen,
einschließlich Betonfundament
Menge: 8,000 St

**3.8 Randsteine aufnehmen und entsorgen**
Randsteine aufnehmen und entsorgen

Randsteine zumeist aus Beton unterschiedlicher
Abmessungen (  8/25 cm, 8/20 cm, 5/25 cm, 5/20 cm )
aufnehmen und entsorgen. Einschließlich Abbruch der
Rückenstütze und des Fundamentes.

Bereich: Gehweg, Haltestelle, Radweg, Fahrbahn

Das Aufbruchgut geht in das Eigentum des AN über und
ist einer Wiederverwertung zuzuführen.
Menge: 5,000 m

**3.9 Rinnenbahn Beton (1-reihig), aufnehmen und entsorgen**
Rinnenpflaster aufnehmen und entsorgen

Rinnenpflaster aus Beton oder Natursteinen aufnehmen
einschließlich Abbruch der Rückenstütze und des
Fundamentes.

Verlegeart:  1-reihig
Bereich:  Fahrbahn, Randeinfassungen
Berechnungsbreite: 16 cm

Das Aufbruchgut geht in das Eigentum des AN über und
ist einer Wiederverwertung zuzuführen.
Menge: 20,000 m

**3.10 Rinnenbahn Beton (1-reihig), aufnehmen und entsorgen**
Rinnenpflaster schwarz/weiß aufnehmen und entsorgen

Rinnenpflaster aus Beton aufnehmen einschließlich
Abbruch der Rückenstütze und des Fundamentes.

Verlegeart:  1-reihig
Bereich:  Fahrbahn, Randeinfassungen
Berechnungsbreite: 16 cm

Das Aufbruchgut geht in das Eigentum des AN über und
ist einer Wiederverwertung zuzuführen.
Menge: 40,000 m

**3.11 Rinnenplatten aufnehmen und entsorgen**
Rinnenplatten aufnehmen und entsorgen

Rinnenplatten, weiß, aus Beton aufnehmen einschließlich
Abbruch der Rückenstütze und des Fundamentes.

Verlegeart:  1-reihig
Bereich:  Fahrbahn, Randeinfassungen
Berechnungsbreite: 30 cm

Das Aufbruchgut geht in das Eigentum des AN über und
ist einer Wiederverwertung zuzuführen.
Menge: 60,000 m

**3.12 Tragschichten aller Art < LAGA Z 2 aufnehmen und abfahren**
Tragschichten aller Art < LAGA Z 2 aufnehmen und
abfahren

Alte Tragschichten bestehend aus:

Packlage, Schotter, Kalkstein oder Recyclingmaterial
nach Inaugenscheinnahme durch den AN aufbrechen,
zerkleinern, aufladen, transportieren und entsorgen.
LAGA-Zuordnung bis < Z 2.

Bereich: Fahrbahn / Gehweg
Stärke: bis 30 cm
Das Aufbruchgut geht in das Eigentum des AN über und
ist gemäß Krw- / AbfG einer Wiederverwertung
zuzuführen.
Menge: 200,000 m2

**3.13 Gehwegbefestigung (bit. Befestigung) bis 15 cm aufnehmen**
Gehwegbefestigung (bit. Befestigung) bis 15 cm
aufnehmen

Gehwegbefestigung  bestehend aus bituminöser
Befestigung bis 15cm aufnehmen.

Material in Eigentum des AN übernehmen, von der
Baustelle entfernen und einer Wiederverwertung
zuführen.

Bereich: Gehweg
Menge: 10,000 m2

**3.14 Pflastersteine, Rollschicht, in Beton gesetzt abbrechen und entsorgen**
Pflastersteine, Rollschicht, in Beton gesetzt abbrechen
und entsorgen

Pflastersteine 10/20/8 cm, welche als Randeinfassung in
Beton gesetzt sind, mitsamt Rückenstütze abbrechen und
Wiederverwertung zuführen.

Das Aufbruchgut geht in das Eigentum des AN über und
ist einer Wiederverwertung zuzuführen.
Menge: 10,000 m2

**3.15 Estrichbeton vor Stützmauer abbrechen und entsorgen**
Estrichbeton vor Stützmauer abbrechen und entsorgen

Estrichbeton vor Stützmauer, nach Möglichkeit, bis 12
cm unter Pflasteroberfläche abbrechen.

Das Aufbruchgut geht in das Eigentum des AN über und
ist einer Wiederverwertung zuzuführen.
Menge: 1,000 m2

**3.16 Handschachtung im Fundamentbereich**
Handschachtung im Fundamentbereich

Handschachtung

Bereich: Fundamentbereich Grundstückseinfriedungen

Das Aufbruchgut geht in das Eigentum des AN über und
ist gemäß Kreislaufwirtschaftsgesetz KrWG einer
Wiederverwertung zuzuführen.
Menge: 5,000 m3

**3.17 Handschachtung im Leitungsbereich**
Handschachtung im Leitungsbereich

Handschachtung im Bereich vorgefunden
Versorgungsleitungen. Z.B. Gas-/ Wasserleitungen oder
Kabelschutzrohre Leitungen in Betrieb.

Bereich: Leitungszone Versorgungsleitungen

Das Aufbruchgut geht in das Eigentum des AN über und
ist gemäß Kreislaufwirtschaftsgesetz KrWG einer
Wiederverwertung zuzuführen.
Menge: 5,000 m3

**3.18 Fundament (40/40/60) abbrechen**
Fundament (40/40/60) abbrechen

Bestehendes, ungenutztes Betonfundament mit den Maßen
ca. 40 x 40 x 60 [cm] abbrechen. Der entstandene
Hohlraum ist nach Pos. 5.1 zu verfüllen.

Das Aufbruchgut geht in das Eigentum des AN über und
ist einer Wiederverwertung zuzuführen.

Bereich: Gehweg
Menge: 10,000 St

### 4 Entwässerung

**4.1 Straßenablauf ausbauen und entsorgen**
Straßenablauf ausbauen und entsorgen

Straßenablauf inklusive Aufsatz vollständig ausbauen
und entsorgen.
Nicht wieder zu verwendende Anschlussleitung mit
geeigneten Abschlußdeckel dauerhaft verschließen.
Abschlußdeckel liefern, Leitungsenden zu den unbebauten
Grundstücken verschließen. Erdarbeiten unterhalb der
Leitungsanschlüsse in Boden der Klassen 3 bis 5
ausführen.
Einschließlich Ausbauen von Rohrleitungen bis 0,5 m
Länge.
Straßenablauf aus Betonfertigteilen,
Ausbautiefe ab OK Aufsatz bis 1,75 m.
Baugrubenabmessung: ca.1,50 * 1,50 m bis 2,00 * 2,00 m.

Aushub, soweit zur Verfüllung geeignet, zur
Wiederverwendung seitlich lagern.

Fehlendes Verfüllmaterial liefern, einbauen und
verdichten.
Dieses wird in Pos. 5.1 (Tonneneinbau von Schotter
RCL-I) vergütet.

Bereiche LAGA Zuordnung bis Z 2

Nicht wiederverwendbares Aufbruchgut geht in das
Eigentum des AN über und ist einer Wiederverwertung
zuzuführen.
Menge: 4,000 St

**4.2 Profil- Entwässerungsaufsatz mit Schachtunterteil, Passstücken und Auflagerplatte zum in Pos. 6.1 beschriebenen Sonderbord liefern und setzen**
Profil- Entwässerungsaufsatz mit Schachtunterteil zum
in Pos. 6.1 beschriebenen Sonderbord liefern und setzen

Profil- Entwässerungsaufsatz mit Seitenöffnung  inkl.
Schachtunterteil, Auflagerplatte und Passsteinen (links
und rechts) liefern und setzen.

Guss-Aufsatzelement als Seiteneinlauf zum Kasseler
Sonderbordstein in der Einstiegshöhe 18 cm.
Klasse D 400, DIN ISO 8062 TC 10, Toleranzen nach DIN
1686-GTB18/.
Einlauf aus Guss, Deckel aus Guss mit Betonfüllung SRT
Wert 75.
Breite: 50 cm
Tiefe: 63 cm
Gesamthöhe: 22,5 cm
Gewicht: 95 kg

Abmessungen der Auflagerplatte aus bewehrten Beton
C35/45:
Breite: 55 cm
Tiefe: 68 cm
Gesamthöhe: 7,5 cm (8,4 cm)

Konstruktionslänge:
2,50 m; bestehend aus 2 Passsteinen (2 x 1,00 m) und
Entwässerungsaufsatz  ( 0,50 m)

Konstruktion nach DIN 4052 und Herstellerangaben
Menge: 1,000 St

**4.3 Straßenablauf liefern und einbauen**
Straßenablauf liefern und einbauen

Straßenablauf auf einem herzustellenden Betonfundament,
15 cm dick aus C 20/25 fachgerecht einbauen. Der Ablauf
(Naßschlamm) besteht aus folgenden Teilen:
Bodenteil 2A DIN 4052 h = 30,0 cm
Zwischenteil 6A DIN 4052 h = 29,5 cm
Muffenteil 3A DiN 4052 h = 35,0 cm mit 150 mm  Auslauf
u. Steckmuffe L
Zwischenteil 6A DIN 4052 h = 29,5 cm
Schaft  11
Auflagering  10b (passend f. Aufsätze 300/500)
Menge: 4,000 St

**4.4 Aufsatz Klassse D 400 f. Strassenablauf liefern und aufsetzen**
Aufsatz Klasse D 400 für Strassenablauf liefern und
aufsetzen

Aufsatz für Strassenablauf nach DIN 1229 aufsetzen,
Klasse D 400, Ausführung nach DIN 19 594 oder
gleichwertiger Art, 300x500, mit Schlitzweite 34,5 mm.
Aufsatz mit Scharnier.
Dämpfende Einlage.
Aufsatz zunächst provisorisch auflegen und entsprechend Bauablauf Zug um Zug bis auf planmässige Höhe
setzen.
Fuge zwischen Fertigteilen mit Mörtel MG III
nach DIN 1053 füllen. Füllung glattstreichen.
Menge: 4,000 St

**4.5 Baugrube für Straßenablauf herstellen**
Baugrube für Straßenablauf herstellen

Baugrube für einen Straßenablauf ausheben.
Straßenaufbruch in gebundener Schicht wird dabei
gesondert vergütet.

Baugrubentiefe bis 1,75 m.
Baugrubenabmessung ca: 1,50 * 1,50 m.
Verbau entsprechend statischen und konstruktiven
Erfordernissen herstellen, vorhalten und von der
Baustelle entfernen.

Aushub, soweit zur Verfüllung geeignet, zur
Wiederverwendung seitlich lagern, nach Einbau des
Straßenablaufs einbauen und verdichten.

Fehlendes Verfüllmaterial liefern, einbauen und
verdichten.
Dieses wird in Pos. 5.1 (Tonneneinbau von Schotter
RCL-I) vergütet.

Nicht wiederverwendbarer Aufbruchgut geht in das
Eigentum des AN über und ist einer Wiederverwertung
zuzuführen.
Menge: 20,000 m3

**4.6 Leitung zwischen Kanal / Schachtbauwerk / Senkenleitung und Straßenablauf herstellen**
Leitung zwischen Kanal / Schachtbauwerk / Senkenleitung
und Straßenablauf herstellen

Vollwandabwasserrohre und Formstücke aus Polypropylen
(PP-MD) gemäß DIN EN 14758  1 mit werksseitig
eingelegter
Lippendichtung.
Hochlastkanalrohr mit hoher Ringsteifigkeit > SN 10
(nach DIN EN ISO 9969) im Schwerlastbereich SLW 60
einsetzbar.
Rohrquerschnitt = DN 150

Inklusive aller nötigen Bögen. Anschlussstücke und
Abzweige werden gesondert vergütet.

Die Rohrleitungen sind unter Beachtung der DIN EN 1610
und der zugehörigen Herstellerverlegeanleitung zu
verlegen.

Im Einheitspreis inbegriffen sind alle Erschwernisse,
die durch das Vorhandensein der Versorgungsleitungen
verursacht werden, sowie das Auftrennen und Entsorgung
alter Rohrleitungen.

Abrechnung in der Horizontalen zwischen den verbundenen
Haltungen.
Menge: 20,000 m

**4.7 Kernbohrung am Kanalbauwerk**
Kernbohrung am Kanalbauwerk

Anbohren des Kanals aus Beton für den Anschluss von
Anschlussleitungen bis DN 150.

Die durch die Kernbohrung freigelegte Stahleinlage ist
fachgerecht durch geeignete Maßnahmen vor Korrosion zu
schützen. Das Bohrgerät darf nicht mittels Dübeltechnik
am Rohr befestigt werden. Inklusive der Entsorgung des
herausgetrennten Stücks, der Trennschnitte.
Menge: 1,000 St

**4.8 KG 2000-Anbohrstutzen DN 150 liefern und einbauen**
KG 2000-Anbohrstutzen DN 150 liefern und einbauen

Anbohrstutzen nachträglich in die gebohrten Öffnungen
wasserdicht einbauen einschließlich Material und aller
Nebenarbeiten. Der Stutzen darf nicht in den Hauptkanal
hineinragen und muß sich bei Hauptkanälen kleinerer
Nennweiten deren Krümmung anpassen.

Stutzen: DN 150, für KG 2000 PP
Menge: 1,000 St

**4.9 Senkenleitung mit Abzweigstück an neue Senkenleitung anschließen**
Senkenleitung mit Abzweigstück an neue Senkenleitung
anschließen

Neue Senkenleitungen an vorhandene Senkenleitung in
Fahrbahn anschließen.
Menge: 3,000 St

**4.10 Verbindung zwischen alter und neuer Senkelnleitung herstellen**
Verbindung zwischen alter und neuer Senkelnleitung
herstellen

Herstellung des Anschlusses einer neuen Senkenleitung
an eine vorhandene Senkenleitung.
Menge: 4,000 St

**4.11 Leitungsgraben herstellen Tiefe bis 1,75 m**
Boden für Leitungsgraben profilgerecht bis zu einer
Tiefe von 1,75 m ausheben.

Straßenaufbruch wird gesondert vergütet.
Bodenklassen 3 bis 5 nach DIN 18300.
Grabentiefe bis 1,75 m,
Breite der Grabensohle über 0,6 bis 0,8 m.
Grabenbreiten nach DIN EN 1610.
Aushub, soweit zum Verfüllen geeignet, zur Wiederverwendung seitlich lagern, nach Verlegen der Leitung in
Graben oberhalb der Leitungszone einbauen und
verdichten. Fehlenden Verfüllboden einbauen und
verdichten wird gesondert vergütet.
Zum Verfüllen nicht verwendeten Aushub in Eigentum des
AN übernehmen und von der Baustelle entfernen.
Aushub ab Erdplanum, außerhalb des Bereichs der
flächigen Erdbauarbeiten ab Oberkante vorhandener
Straße.
Menge: 20,000 m3

**4.12 Leitungsgraben im Bereich von Leitungen / Wurzelwerk**
Leitungsgraben im Bereich von Leitungen und Wurzelwerk
herstellen

Boden im Bereich von kreuzenden und querenden
Versorgungsleitungen (Kabel/ Rohre) oder Wurzelwerk
ausheben.
Bodenklassen 3 bis 5 nach DIN 18300.
Einzurechnen ist die Handschachtung und die Sicherung
der Leitungen gemäß den Richtlinien der Betreiber und
der ordnungsgemäße Wiedereinbau einschließlich
Herstellung der Leitungszone im Bereich der
Versorgungsleitungen.
In Leitungsgräben bis 1,75 m Tiefe.
Abgerechnet wird nach örtlichem Aufmaß.
Als Zulage
Menge: 5,000 m3

**4.13 Kamerabefahrung der vorhandenen Senkenleitung bis zu Kanal**
Kamerabefahrung der vorhandenen Senkenleitung bis zu
Kanal

Kamerabefahrung der vorhandenen Senkenleitung zur
Sichtung / zum Ausschluss von etwaigen Schadstellen.
Im Einheitspreis sind die Gerätekosten, sowie die
Arbeitszeit mit einzurechnen.
Menge: 1,000 St

**4.14 Senkenleitung freilegen, aufnehmen und entsorgen**
Senkenleitung freilegen, aufnehmen und entsorgen

Die Senkenleitung ist im Bereich von Gehweg und
Fahrbahn bis zu einer Tiefe von 1,75 m freizulegen und
an geeigneter Stelle, nach Rücksprache mit dem AG zu
trennen und zu entsorgen.

Vergütet wird die Herstellung des Grabens und die
Aufnahme und Entsorgung des Aushubs, sowie das
Verfüllen.
Aushub, soweit zum Verfüllen geeignet, zur
Wiederverwendung seitlich lagern, wieder  einbauen und
verdichten. Fehlenden Verfüllboden einbauen und
verdichten wird gesondert vergütet.
Zum Verfüllen nicht verwendeten Aushub in Eigentum des
AN übernehmen und von der Baustelle entfernen.
Grabentiefe gemessen ab GOK, nach Aufnahme der
Pflaster- und Asphaltdecke.
Menge: 5,000 m

### 5 Allgemeine Leistungen

**5.1 Schottertragschicht für Provisorien**
Schotter für Provisorien liefern und einbauen

Einbaudicke: ~ 0 - 30 cm

Einbau in kleinen Mengen. Für die Verkehrsführung
während der Baumaßnahme (auch Zufahrten und
provisorische Wege).

RC gütegesichert nach TL SoB-Stb 06,
Material RC I-Baustoff nach EBV 2021, Körnung 0/45 mm,

TL Gestein-StB 04/07,

Bereich: provisorische Verkehrsflächen

Bei der Abrechnung müssen die von der Bauleitung des AG
abgezeichneten Originalwiegekarten vorliegen. Duplikate
werden nicht anerkannt.
Menge: 10,000 t

**5.2 Asphalttragschicht für Provisorien**
Asphalttragschicht für Provisorien

Asphalttragschichten für die Provisorien während der
Baumaßnahme herstellen.

Einbaudicke:  0 - 15 cm
Mischgutart : AC 22 T N
Bindemittel: Bitumen B 70/100

Einbau in kleineren Mengen als Zufahrten, Fußwege, an
Anschlüssen, als provisorische Fahrbahn usw.

Bereich: provisorische Verkehrsflächen

Bei der Abrechnung müssen die von der Bauleitung des AG
abgezeichneten Originalwiegekarten vorliegen. Duplikate
werden nicht anerkannt.
Menge: 10,000 t

**5.3 Kaltasphalt für Provisorien**
Kaltasphalt für Provisorien

Kaltasphalt u. a. an den Übergängen der
Stahlplattenabdeckungen während der Baumaßnahme
herstellen in erforderlicher Dicke herstellen,
unterhalten, aufbrechen, aufladen und einer
Wiederverwertung zuführen.

Bereich: provisorische Verkehrsflächen, Übergänge an
Stahlplattenabdeckungen

Bei der Abrechnung müssen die von der Bauleitung des AG
abgezeichneten Originalwiegekarten vorliegen. Duplikate
werden nicht anerkannt.
Menge: 1,000 t

**5.4 Stahlplattenabdeckungen**
Stahlplattenabdeckungen

Eng liegende Stahlplattenabdeckungen, Fugen < 0,5 cm
über Baugruben und Gräben herstellen. Stahlplatten
liefern, vorhalten, während der Bauzeit innerhalb des
Baustellenbereiches umsetzen und von der Baustelle
entfernen.

Belastung gemäß DIN Fachbericht 101,
Lastmodell 1,
Hauptspur (in Anlehnung an SLW 60)
Plattenabmessungen:
B =< 2,5 m
L =< 3,0 m

Abrechnung: OK Aushubfläche
Menge: 10,000 m2

### 6 Baumschutz und Boden

**6.1 Baumschutz DU > 0,10 m bis <= 0,30 m, Höhe 2,0 m**
Baumschutz DU > 0,10 m bis <= 0,60 m,  Höhe 2,0 m

Baumschutz, bestehend aus einer Ummantlung aus Stroh-
oder Rohrmatten innen und einer äußeren Holzverschalung
aus mindestens 24 mm dicken, miteinander fest
verbundene Bretter, an Bäumen im Baustellenbereich
anbringen, vorhalten und nach Abschluss der Baumaßnahme
entfernen. Der Mantel darf den Baumstamm und die
Wurzelanläufe nicht berühren. Die RAS-LP ist zu
beachten.

Der Stammdurchmesser wird 1 m über dem Erdboden
gemessen.

DU > 0,10 m bis <= 0,60 m Ummantelung 2,0 m hoch.

70% werden nach Anbringen, der Rest nach Abtransport
vergütet.
Menge: 2,000 St

**6.2 Oberboden ausbauen, laden und abfahren**
Oberboden ausbauen, laden, abfahren, entsorgen

Oberboden in vorhandener Dicke maschinell und bei
Erfordernis von Hand, gegebenenfalls einschließlich
Vegetationsdecke flächenmäßig von ebenen und geneigten
Flächen aller Art ausbauen, laden und abfahren.

Dicke: ca. 10 cm

Bereich: Grünflächen Fahrbahnteiler

Das Aufbruchgut geht in das Eigentum des AN über und
ist gemäß Kreislaufwirtschaftsgesetz KrWG einer
Wiederverwertung zuzuführen.
Menge: 1,000 m2

### 7 Schotter und Erdarbeiten

**7.1 Tonneneinbau von Schotter RCL-I (Profilgerecht als Ausgleichsschicht Wartebereich sowie als Tragschicht hinter vorgezogenem Buskap und Kleinstmengen)**
Tonneneinbau von Schotter RCL-I ( Schottertragschicht
hinter vorgezogenem Buskapbord, Senkenbereich,
Ausgleichsschicht Wartebereich, provisorische
Verkehrsflächen sowie Kleinstmengen)

Schotter liefern, profilgerecht einbauen und
verdichten.

Material: Recyclingmaterial 0/45 (RC I nach MURL).
Der Nachweis ist vom AN vor Einbau des Materials zu
erbringen.

Bereich: vorwiegend als Ausgleichsschicht Wartebereich,
Schottertragschicht hinter vorgezogenen Kaps, ferner im
Bereich Senkenleitungen,  in Anpassungsbereichen, und
auch als Kleinstmengen im Handarbeit in nicht
zusammenhängenden Flächen.

Auch im Handeinbau.

Berechnungsgewicht 1,9t / m³

Die Materiallieferung ist anhand der Wiegekarten
nachzuweisen.
Menge: 150,000 t

**7.2 Planum nachprüfen und verdichten**
Planum nachprüfen und verdichten

Erd- oder Schotterplanum nach Aufnahme sämtlicher
Befestigungen nachprofilieren und bis zur
Standfestigkeit verdichten. Im Einheitspreis
inbegriffen ist die Gestellung der Verdichtungsgeräte.

Bereiche:  - Wartebereich
  - Nach Aufnahme des kompletten bituminösen Oberbaus
Menge: 300,000 m2

**7.3 Tragschicht regulieren (bis 5 cm)**
Tragschicht regulieren

Bestehende ungebundene Tragschicht bis +/- 5 cm
regulieren.
Oberfläche der Tragschicht entsprechend dem neuen
Gehweg- / Wartebereichniveau regulieren und mit
geeignetem Verdichtungsgerät nachverdichten.
Notwendiges Austausch- und Zusatzmaterial wird in Pos.
5.1 berechnet
Menge: 300,000 m2

### 8 Pflaster-, Rinnen-, Bord- und Kantensteine

**8.1 Profilstein System: Kasseler Sonderbord (100 cm) liefern und versetzen (Auftritt 18 cm)**
Profilstein System: Kasseler Sonderbord liefern und
versetzen (Auftritt 18 cm)

Profilstein- Grundtyp

System Kasseler Sonderbord für Haltestellen, liefern
und höhen- und fluchtgerecht auf frostsicherem Unterbau
nach Angaben des AG engfugig (5 mm) versetzen.

Profilstein, Sichtbeton hellgrau, mit horizontaler
Auffahrfläche, ausgerundetem Übergang zur 75° schrägen
Anfahrfläche. Auftrittsfläche rautenförmig genoppt.

Profilstein aus Beton C 35/45, XF4 gemäß DIN EN 1340,
Typ -DIT- DIN 483.

Abmessungen: L= 100 cm (Nennlänge incl. 5 mm Fuge)
  H= 33,4 cm
  B= 43,5 cm
Auftrittsfläche: B= 30,0 cm
Auftrittshöhe: 18 cm über SO

Das Versetzen der Profilsteine erfolgt gemäß der
geforderten Auftrittshöhe über SO auf einem 20 cm
starken Betonfundament und mit einer 15 cm starken
Rückenstütze der Betongüte C 20/25. Des weiteren sind
die Angaben der Detailplanungen Haltestelle sowie die
Einbauanweisungen des Herstellers zu beachten. Die
Fugenabdichtung hat mittels einem geeigneten
dauerelastischen Fugendichtstoff nach DIN 18540 zu
erfolgen, einschließlich der erforderlichen Erd- und
Nebenarbeiten, Lieferung aller Materialien und
Hilfsstoffe und Entsorgung der verdrängten Bodenmassen.

Herstellerangaben:
PROFILBETON GmbH
Waberner Straße 40
D - 34582 Borken/Großenenglis
Menge: 30,000 m

**8.2 Profilstein System: Kasseler Sonderbord (50 cm) liefern und versetzen (Auftritt 18 cm)**
Profilstein System: Kasseler Sonderbord (50 cm) liefern
und versetzen (Auftritt 18 cm)

Profilstein- Grundtyp, wie Pos. 6.1, nur mit einer
Länge von 50 cm.
Menge: 1,000 St

**8.3 Profil- Übergangsstein Typ "M/R", System Kasseler Sonderbord, liefern und versetzen.**
Profil- Übergangsstein (Typ M/R) zum zuvor
beschriebenen Grundtyp, auf Hochbordstein 12/15/30 cm,
liefern und höhen- und fluchtgerecht wie in Position
6.1 beschrieben versetzen.

Profilübergangsstein "Typ Mülheim a.d.R.", der Firma
PROFILBETON GmbH
Profilstein-Übergangsstein links 7.18.a12 M/R, bzw.
rechts 7.18.b12 M/R
Vom Profilstein-Grundtyp (Pos. 6.1) auf Bordstein DIN
483 Form HB, mit Gefälle
liefern und wie in Pos. 6.1 beschrieben versetzen.

Maße:  L 100,0 cm, H von 33/18 cm auf 30/15 cm fallend,
B 43,5 cm
 keilförmig auf B 12 cm Auftrittsbreite zulaufend

Herstellerangaben:
PROFILBETON GmbH
Waberner Straße 40
D - 34582 Borken/Großenenglis
Menge: 4,000 St

**8.4 Rinnenbahn 1-reihig, verlegen**
Rinnenbahn 1-reihig, verlegen

Einreihige Rinne entsprechend DIN EN 1338 nach den
Richtlinien für die Herstellung und Verwendung von
Betonpflastersteinen im Straßenbau liefern und
verlegen. Einschließlich Herstellung des Unterbetons
aus C 20/25 fertigen, Beton entsprechend der Sohlenhöhe
des Betonsteinfundamentes. Steine in den frischen
Unterbeton oder nachträglich in ein Zementmörtelbett MV
1:3 versetzen. Fugen mit Zementmörtel MV 1:3
einschlämmen und Pflasteroberflächen anschließend
säubern. Die erforderlichen Erdarbeiten und Schnitte
sind in den EP einzurechnen.

Bereich:  Fahrbahn und Gehweg
Farbe:  grau
Verlegeart:  1-reihig

Größe: 24/16/14 cm (nach DIN EN 1338) in Kurven auch
16/16/14 cm
Menge: 50,000 m

**8.5 Rinnenbahn 2-reihig, verlegen**
Rinnenbahn 2-reihig, verlegen

Einreihige Rinne entsprechend DIN EN 1338 nach den
Richtlinien für die Herstellung und Verwendung von
Betonpflastersteinen im Straßenbau liefern und
verlegen. Einschließlich Herstellung des Unterbetons
aus C 30/35 fertigen, Beton entsprechend der Sohlenhöhe
des Betonsteinfundamentes. Steine in den frischen
Unterbeton oder nachträglich in ein Zementmörtelbett MV
1:3 versetzen. Fugen mit Zementmörtel MV 1:3
einschlämmen und Pflasteroberflächen anschließend
säubern. Die erforderlichen Erdarbeiten und Schnitte
sind in den EP einzurechnen.

Bereich:  Fahrbahn
Farbe:  grau
Verlegeart:  2-reihig

Größe: 24/16/14 cm (nach DIN EN 1338) in Kurven auch
16/16/14 cm
Menge: 70,000 m

**8.6 Pflastersteine liefern und verlegen, grau**
Pflastersteine liefern und verlegen, grau

Pflastersteine aus Beton mit Bettung nach den
Bestimmungen der TL Pflaster StB 06 und der ZTV
Pflaster StB 06 liefern und verlegen.

Die Betonerzeugnisse müssen von Werken bezogen werden,
die der Überwachung durch den "Güteschutz Beton e. V."
oder einer anerkannten neutralen Prüfstelle
unterliegen. Auf Verlangen sind dem AG die
Prüfzeugnisse vorzulegen. Diese dürfen nicht älter als
sechs Monate sein. Der AG behält sich Kontrollprüfungen
vor. Kosten für Kontrollprüfungen, deren Ergebnis nicht
den Anforderungen genügen, werden dem AN angelastet.

Pflastersteine aus Beton DIN EN 1338
l 200 mm, b 100 mm, h 80 mm in Randbereichen auch
l 100 mm, b 100 mm, h 80 mm

Verlegeart  = Läuferverband oder Ellenbogenverband
Pflasterart  = Ohne Fase
Farbe  = Grau
Bereich  = Haltestelle, Gehweg, Radweg
Bettungsmaterial  = Mineralstoffgemisch 0/8 mm. (4cm)
Fugenmaterial  = Mineralstoffgemisch 0/4 mm.

Das Pflaster ist in einem Zeitraum von 3 Monaten nach
der Abnahme nachzufugen. Das Nachsanden ist dem AG
anzuzeigen.
Menge: 300,000 m2

**8.7 Pflastersteine liefern und verlegen, rot**
Pflastersteine liefern und verlegen, rot

Pflastersteine aus Beton mit Bettung nach den
Bestimmungen der TL Pflaster StB 06 und der ZTV
Pflaster StB 06 liefern und verlegen.

Die Betonerzeugnisse müssen von Werken bezogen werden,
die der Überwachung durch den "Güteschutz Beton e. V."
oder einer anerkannten neutralen Prüfstelle
unterliegen. Auf Verlangen sind dem AG die
Prüfzeugnisse vorzulegen. Diese dürfen nicht älter als
sechs Monate sein. Der AG behält sich Kontrollprüfungen
vor. Kosten für Kontrollprüfungen, deren Ergebnis nicht
den Anforderungen genügen, werden dem AN angelastet.

Pflastersteine aus Beton DIN EN 1338
l 200 mm, b 100 mm, h 80 mm in Randbereichen auch
l 100 mm, b 100 mm, h 80 mm

Verlegeart  = Läuferverband oder Ellenbogenverband
Pflasterart  = Ohne Fase
Farbe  = rot
Bereich  = Haltestelle, Gehweg, Radweg
Bettungsmaterial  = Mineralstoffgemisch 0/8 mm. (4cm)
Fugenmaterial  = Mineralstoffgemisch 0/4 mm.

Das Pflaster ist in einem Zeitraum von 3 Monaten nach
der Abnahme nachzufugen. Das Nachsanden ist dem AG
anzuzeigen.
Menge: 70,000 m2

**8.8 Pflastersteine liefern und verlegen, anthrazit**
Pflastersteine liefern und verlegen, anthrazit

Pflastersteine aus Beton mit Bettung nach den
Bestimmungen der TL Pflaster StB 06 und der ZTV
Pflaster StB 06 liefern und verlegen.

Die Betonerzeugnisse müssen von Werken bezogen werden,
die der Überwachung durch den "Güteschutz Beton e. V."
oder einer anerkannten neutralen Prüfstelle
unterliegen. Auf Verlangen sind dem AG die
Prüfzeugnisse vorzulegen. Diese dürfen nicht älter als
sechs Monate sein. Der AG behält sich Kontrollprüfungen
vor. Kosten für Kontrollprüfungen, deren Ergebnis nicht
den Anforderungen genügen, werden dem AN angelastet.

Pflastersteine aus Beton DIN EN 1338
l 200 mm, b 100 mm, h 80 mm in Randbereichen auch
l 100 mm, b 100 mm, h 80 mm

Verlegeart  = Läuferverband oder Ellenbogenverband
Pflasterart  = Ohne Fase
Farbe  = anthrazit
Bereich  = Haltestelle, Gehweg, Radweg
Bettungsmaterial  = Mineralstoffgemisch 0/8 mm. (4cm)
Fugenmaterial  = Mineralstoffgemisch 0/4 mm.

Das Pflaster ist in einem Zeitraum von 3 Monaten nach
der Abnahme nachzufugen. Das Nachsanden ist dem AG
anzuzeigen.
Menge: 10,000 m2

**8.9 Pflastersteine als 1-Zeiligen Begleitstreifen liefern und einbauen, anthrazit**
Pflastersteine als Begleitstreifen liefern und
einbauen, anthrazit

wie vor, jedoch als 10 cm breiten Begleitstreifen zur
optischen Trennung der taktilen Blindenleitelemente.
Mit umlaufender Fase und anthrazit liefern und
einbauen.
Menge: 40,000 m

**8.10 Pflastersteine als 2-Zeiligen Begleitstreifen liefern und einbauen, anthrazit**
Pflastersteine als Begleitstreifen liefern und
einbauen, anthrazit

wie vor, jedoch als 20 cm breiten (zweizeilig)
Begleitstreifen zur optischen Trennung der taktilen
Blindenleitelemente. Mit umlaufender Fase und anthrazit
liefern und einbauen.
Menge: 30,000 m

**8.11 Pflastersteine als 3-Zeiligen Begleitstreifen liefern und einbauen, anthrazit**
Pflastersteine als Begleitstreifen liefern und
einbauen, anthrazit

wie vor, jedoch als 30 cm breiten (dreizeilig)
Begleitstreifen zur optischen Trennung der taktilen
Blindenleitelemente. Mit umlaufender Fase und anthrazit
liefern und einbauen.
Menge: 30,000 m

**8.12 Noppenplatten 30/30/8 cm liefern und einbauen**
Noppenplatten 30/30/8 cm liefern und einbauen

Noppenplatten mit Bettung nach den Bestimmungen der TL
Pflaster StB 06 und der ZTV Pflaster StB 06, liefern
und wie in Pos. 6.6 beschrieben verlegen.

Die Betonerzeugnisse müssen von Werken bezogen werden,
die der Überwachung durch den "Güteschutz Beton e. V."
oder einer anerkannten neutralen Prüfstelle
unterliegen. Auf Verlangen sind dem AG die
Prüfzeugnisse vorzulegen. Diese dürfen nicht älter als
sechs Monate sein. Der AG behält sich Kontrollprüfungen
vor. Kosten für Kontrollprüfungen, deren Ergebnis nicht
den Anforderungen genügen, werden dem AN angelastet.
Pflastersteine aus Beton DIN EN 1338
Orientierungsplatten nach DIN 32984, HBVA DIN EN 1338,
gemäß dem Leitfaden "Barrierefreiheit im Straßenraum"
Strassen.NRW.

Abmessung =  l=300 mm, b=300 mm, h=80 mm
Noppenhöhe =  4-5mm
Noppenart =  Kegelstumpf, diagonal
Verlegeart =  3-reihig
Pflasterart =  ohne Fase
Farbe =  Weißbetonvorsatz aus selbstverdichtendem
Hochleistungsbeton
Bereich =  Querungshilfe
Bettungsmaterial =  Mineralstoffgemisch 0/8 mm. (4cm)
Fugenmaterial =  Mineralstoffgemisch 0/4 mm.

Bei der Verlegung sind die jeweiligen Herstellerangaben
zu beachten.
Menge: 10,000 m2

**8.13 Rippenplatten 30/30/8 cm liefern und einbauen**
Rippenplatten 30/30/8 cm liefern und einbauen

wie vor, jedoch:

Orientierungsplatte  30/30/8 cm
Rippenhöhe =  5mm
Rippenzahl =  6
Rippenart =  Trapezförmig, längs
Verlegeart =  1-reihig
Farbe =  Weißbetonvorsatz aus selbstverdichtendem
Hochleistungsbeton
Menge: 73,000 m

**8.14 Pflastersteine schneiden, 8 cm dick**
Pflastersteine schneiden, 8 cm dick

Pflastersteine auf Paßmaß trennen und zugearbeitete
Steine an Kanten, Einfassungen, Aussparungen,
Schachtabdeckungen und Einbauten verlegen. Steine mit
Nassschneidegerät schneiden. Pflastersteine, welche
nicht mit einem Nassschneidergerät, sonderen z.B. mit
einem Knacker zugearbeitet worden, werden nicht
vergütet.

Art = Betonpflastersteine
Dicke = 8 cm.

Das Aufbruchgut geht in das Eigentum des AN über und
ist einer Wiederverwertung zuzuführen.
Menge: 250,000 m

**8.15 Betonbordsteine liefern und verlegen, H 12/15/30 cm**
Betonbordsteine liefern und verlegen, H 12/15/30 cm

Betonbordsteine gemäß EN 1340 liefern und wie folgt
verlegen:
Der Betonstuhl aus C 20/25 für die Bordsteine,
bestehend aus einer 20 cm dicken Sohle und einer
mindestens 10 cm breiten Rückenstütze, höhen- und
fluchtgerecht, einschließlich der Kurven (ggf.
Bordsteine der Länge 0,50 cm) und etwaiger Absenkungen,
inklusive aller erforderlichen Erdarbeiten, herstellen.
Auf den frischen Beton sind die Bordsteine zu
versetzen.
Alle 10 m sind zwischen den Bordsteinen, Fundament und
Rückenstütze Dehnungsfugen von 12 mm Breite vorzusehen,
die mit einer bit. Fertigfuge  zu schließen sind. Die
übrigen Fugen sind mit einer Breite von 5 mm
vorzusehen. Fugen über 5 mm Breite wie z. B. in Kurven
(Keilfugen) sind mit Zementmörtel 1:3 sauber und voll
auszufugen. Bordsteine gem. EN 1340 aus
wetterbeständigem Hartgestein

Farbe:  Perlton, Quarz hell gewaschen
Verlegung:  Hochbord
Größe:  H 12/15/30 mit 15er Anlauf
Länge:  100 cm
Auftritt:  8-12cm
Menge: 30,000 m

**8.16 Betonbordsteine liefern und verlegen, R 15/22, r = 5 cm**
Betonbordsteine liefern und verlegen, R 15/22, r = 5 cm

Betonbordsteine gemäß DIN EN 1340 wie folgt verlegen:
Der Betonstuhl aus C 20/25 für die Bordsteine,
bestehend aus einer 20 cm dicken Sohle und einer
mindestens 10 cm breiten Rückenstütze, höhen- und
fluchtgerecht einschließlich der Kurven herstellen.
Einschließlich aller erforderlichen Schnitte und
Erdarbeiten, BK 3-5. Auf den frischen Beton sind die
Bordsteine zu versetzen. Die Fugen sind mit einer
Breite von 5 mm vorzusehen. Fugen über 5 mm Breite wie
z. B. in Kurven (Keilfugen) sind mit Zementmörtel 1:3
sauber und voll auszufugen. Bordsteine gem. DIN 483 aus
wetterbeständigem Hartgestein und quarzhaltigem
Natursand als Zuschlagstoff, Tritt und Anlaufflächen
ausgewaschen. Quarz, hell, gewaschen.

Größe: R 15/22/100 cm, R 15 /22/ 50 cm nach DIN EN 1340
Farbe: Quarz, hell, gewaschen
Menge: 10,000 m

**8.17 Betonbordsteine liefern und verlegen, R 15/22, r = 5 cm**
Betonbordsteine liefern und verlegen, R 15/22, r = 5 cm

Betonbordsteine gemäß DIN EN 1340 wie folgt verlegen:
Der Betonstuhl aus C 20/25 für die Bordsteine,
bestehend aus einer 20 cm dicken Sohle und einer
mindestens 10 cm breiten Rückenstütze, höhen- und
fluchtgerecht einschließlich der Kurven herstellen.
Einschließlich aller erforderlichen Schnitte und
Erdarbeiten, BK 3-5. Auf den frischen Beton sind die
Bordsteine zu versetzen. Die Fugen sind mit einer
Breite von 5 mm vorzusehen. Fugen über 5 mm Breite wie
z. B. in Kurven (Keilfugen) sind mit Zementmörtel 1:3
sauber und voll auszufugen. Bordsteine gem. DIN 483 aus
wetterbeständigem Hartgestein und quarzhaltigem
Natursand als Zuschlagstoff, Tritt und Anlaufflächen
ausgewaschen. Quarz, hell, gewaschen.

Größe: R 15/22/100 cm, R 15 /22/ 50 cm nach DIN EN 1340
Farbe: Quarz, hell, gewaschen
Radius 1 m
Menge: 2,000 St

**8.18 Betonbordsteine liefern und verlegen, R 15/22, r = 2 cm**
Betonbordsteine liefern und verlegen, R 15/22, r = 2 cm

Betonbordsteine gemäß DIN EN 1340 wie folgt verlegen:
Der Betonstuhl aus C 20/25 für die Bordsteine,
bestehend aus einer 20 cm dicken Sohle und einer
mindestens 10 cm breiten Rückenstütze, höhen- und
fluchtgerecht einschließlich der Kurven herstellen.
Einschließlich aller erforderlichen Schnitte und
Erdarbeiten, BK 3-5. Auf den frischen Beton sind die
Bordsteine zu versetzen. Die Fugen sind mit einer
Breite von 5 mm vorzusehen. Fugen über 5 mm Breite wie
z. B. in Kurven (Keilfugen) sind mit Zementmörtel 1:3
sauber und voll auszufugen. Bordsteine gem. DIN 483 aus
wetterbeständigem Hartgestein und quarzhaltigem
Natursand als Zuschlagstoff, Tritt und Anlaufflächen
ausgewaschen. Quarz, hell, gewaschen.

Größe: R 15/22/100 cm, R 15 /22/ 50 cm nach DIN EN 1340
Farbe: Quarz, hell, gewaschen
Menge: 50,000 m

**8.19 Hochbord-Kurvensteine KA 12/15/25, Außenbogen, Radius 1,00 m**
Hochbord-Kurvensteine H12/15/25 als Außenbogen, Radius
1,00 m gemäß DIN EN 1340 liefern und wie folgt
verlegen:
Der Betonstuhl aus C20/25 für die Bordsteine, bestehend
aus einer ca. 20 cm dicken Sohle und einer mindestens
15 cm breiten Rückenstütze, höhen- und fluchtgerecht
einschließlich der Kurven herstellen. Auf den frischen
Beton sind die Bordsteine in Geraden und Radien 20m
zu versetzen. Fugen über 5 mm Breite wie z. B. in
Kurven (Keilfugen) sind mit Zementmörtel 1:3 sauber und
voll auszufugen. Bordsteine gem. DIN EN 1340 aus
wetterbeständigem Hartgestein und quarzhaltigem
Natursand als Zuschlagstoff, Tritt und Anlaufflächen
ausgewaschen.

Farbe:  Perlton, Quarz hell gewaschen

Größe: KA 12/15 x 25 x 78 cm
Radius: 1,00 m
Menge: 1,000 St

**8.20 Hochbord-Kurvensteine KI 12/15/25, Innenbogen, Radius 1,00 m**
Hochbord-Kurvensteine H12/15/25 als Innenbogen, Radius
1,00 m gemäß DIN EN 1340 liefern und wie folgt
verlegen:
Der Betonstuhl aus C20/25 für die Bordsteine, bestehend
aus einer ca. 20 cm dicken Sohle und einer mindestens
15 cm breiten Rückenstütze, höhen- und fluchtgerecht
einschließlich der Kurven herstellen. Auf den frischen
Beton sind die Bordsteine in Geraden und Radien 20m
zu versetzen. Fugen über 5 mm Breite wie z. B. in
Kurven (Keilfugen) sind mit Zementmörtel 1:3 sauber und
voll auszufugen. Bordsteine gem. DIN EN 1340 aus
wetterbeständigem Hartgestein und quarzhaltigem
Natursand als Zuschlagstoff, Tritt und Anlaufflächen
ausgewaschen.

Farbe:  Perlton, Quarz hell gewaschen

Größe: KI 12/15 x 25 x 78 cm
Radius: 1,00 m
Menge: 1,000 St

**8.21 Hochbord-Kurvensteine KA 12/15/25, Außenbogen, Radius 0,50 m**
Hochbord-Kurvensteine H12/15/25 als Außenbogen, Radius
0,50 m gemäß DIN EN 1340 liefern und wie folgt
verlegen:
Der Betonstuhl aus C20/25 für die Bordsteine, bestehend
aus einer ca. 20 cm dicken Sohle und einer mindestens
15 cm breiten Rückenstütze, höhen- und fluchtgerecht
einschließlich der Kurven herstellen. Auf den frischen
Beton sind die Bordsteine in Geraden und Radien 20m
zu versetzen. Fugen über 5 mm Breite wie z. B. in
Kurven (Keilfugen) sind mit Zementmörtel 1:3 sauber und
voll auszufugen. Bordsteine gem. DIN EN 1340 aus
wetterbeständigem Hartgestein und quarzhaltigem
Natursand als Zuschlagstoff, Tritt und Anlaufflächen
ausgewaschen.

Farbe:  Perlton, Quarz hell gewaschen

Größe: KA 12/15 x 25 x 78 cm
Radius: 0,50 m
Menge: 1,000 St

**8.22 Hochbord-Kurvensteine KI 12/15/25, Innenbogen, Radius 0,50 m**
Hochbord-Kurvensteine H12/15/25 als Innenbogen, Radius
0,50 m gemäß DIN EN 1340 liefern und wie folgt
verlegen:
Der Betonstuhl aus C20/25 für die Bordsteine, bestehend
aus einer ca. 20 cm dicken Sohle und einer mindestens
15 cm breiten Rückenstütze, höhen- und fluchtgerecht
einschließlich der Kurven herstellen. Auf den frischen
Beton sind die Bordsteine in Geraden und Radien 20m
zu versetzen. Fugen über 5 mm Breite wie z. B. in
Kurven (Keilfugen) sind mit Zementmörtel 1:3 sauber und
voll auszufugen. Bordsteine gem. DIN EN 1340 aus
wetterbeständigem Hartgestein und quarzhaltigem
Natursand als Zuschlagstoff, Tritt und Anlaufflächen
ausgewaschen.

Farbe:  Perlton, Quarz hell gewaschen

Größe: KI 12/15 x 25 x 78 cm
Radius: 0,50 m
Menge: 1,000 St

**8.23 Betonbordsteine verlegen, Parkbuchteckensteine als Zulage**
Betonbordsteine verlegen, Parkbuchteckensteine

wie beschrieben jedoch, Parbuchteckensteine passend zum
vorab genannten Format, Innen- oder Außenecken
Als Zulage zu den Bordsteinen.
Menge: 4,000 St

**8.24 Tastbord liefern u. verlegen weiß**
Tastbord  liefern u verlegen weiß

Sonderbordsteine für getrennte Querungsstellen gemäß
DIN 32984, DIN EN 1340 DTI, DIN 483, für den Bau von
getrennten Querungsstellen gemäß Leitfaden
"Barrierefreiheit im Straßenraum" Strassen.NRW liefern
und verlegen.

Tastbordstein für Sehbehinderte gemäß Detail
Doppelquerungsstelle.
Detailskizze zur Ausführung liegt digital bei.

Material:  Weißbeton
Farbe:  weiß
Größe:  25/20/100
Auftritt:  3 - 6 cm
Menge: 2,000 m

**8.25 Rollbord liefern u. verlegen weiß**
Rollbord liefern u. verlegen anthrazit

Sonderbordsteine für getrennte Querungsstellen gemäß
DIN 32984, DIN EN 1340 DTI, DIN 483, für den Bau von
getrennten Querungsstellen gemäß Leitfaden
"Barrierefreiheit im Straßenraum" Strassen.NRW liefern
und verlegen.

Rollbordstein für Rollstuhlfahrer gemäß Detail
Doppelquerungsstelle.
Detailskizze zur Ausführung liegt digital bei
Material:  Beton
Farbe:  anthriazit
Größe:  25/20/100
Auftritt:  0 - 2 cm
Menge: 6,000 m

**8.26 Tast- / Rollbordübergangsstein links/rechts liefern u. verlegen anthrazit**
Tast- / Rollbordübergangsstein links/rechts liefern u.
verlegen anthrazit

Sonderbordsteine für getrennte Querungsstellen gemäß
DIN 32984, DIN EN 1340 DTI, DIN 483, für den Bau von
getrennten Querungsstellen gemäß Leitfaden
"Barrierefreiheit im Straßenraum" Strassen.NRW liefern
und verlegen.

Rollbordübergangsstein links/rechts für Sehbehinderte
gemäß Detail Doppelquerungsstelle

Material:  Beton
Farbe:  anthrazit
Größe:  25/20/50-100
Auftritt:  3 - 6 cm
Menge: 2,000 m

**8.27 Flachbordstein liefern u. verlegen F10 (20/25/50-100)**
Flachbordstein liefern u. verlegen F10 (20/25/50-100)

Größe: (20/25/50-100)
Auftritt: 10 cm

Farbe: Quarz, hell, gewaschen
Menge: 5,000 m

**8.28 Randsteine liefern und verlegen 8*20*100 cm**
Randsteine liefern und verlegen 8/20

Betonrandsteine gemäß DIN EN 1340 liefern und wie folgt
verlegen:
Der Betonstuhl aus C 20/25 für die Bordsteine,
bestehend aus einer 20 cm dicken Sohle und einer
mindestens 10 cm breiten Rückenstütze, höhen und
fluchtgerecht einschließlich der Kurven herstellen.
Einschließlich aller erforderlichen Erdarbeiten. Auf
den frischen Beton sind die Betonrandsteine zu
versetzen.
Randsteine gem. DIN EN 1340 aus wetterbeständigem
Hartgestein und quarzhaltigem Natursand als
Zuschlagstoff.
Farbe: grau
Größe: 8 * 20 * 100 cm nach DIN EN 1340
Menge: 10,000 m

**8.29 Betonbordsteine schneiden**
Betonbordsteine schneiden

Bordsteine aus Beton passgerecht schneiden, an Ecken,
in Kurven, an Anschlüssen, auch Gehrungsschnitte.
Einschließlich Gestellung des dafür erforderlichen
Schneidegerätes mit allen Betriebsstoffen.
Bord- und Randsteine aller Abmessungen. Nassschnitt.
Menge: 20,000 St

**8.30 Betonrandsteine schneiden**
Betonrandsteine schneiden

Randsteine aus Beton passgerecht schneiden, an Ecken,
in Kurven, an Anschlüssen, auch Gehrungsschnitte.
Einschließlich Gestellung des dafür erforderlichen
Schneidegerätes mit allen Betriebsstoffen.
Bord- und Randsteine aller Abmessungen. Nassschnitt.
Menge: 5,000 St

### 9 Anpassungsarbeiten

**9.1 Pflaster aufnehmen und wiederverlegen**
Pflaster  aufnehmen und wiederverlegen

Pflaster in Bettung verlegt aufnehmen, reinigen und zur
Wiederverwendung seitlich lagern. Ausführung auf Gehweg
und teilweise im Fahrbahnbereich. Unbrauchbares
Material  zur Entsorgungsstelle des AN abfahren und
einer Wiederverwertung zuführen.
Nach Durchführung der Aufnahme ist das Pflaster dem
neuen Gehweg- / Fahrbahnprofil entsprechend wieder zu
verlegen.

Bereich: Gehweg

Nicht Wiederverwendbares Aufbruchgut geht in das
Eigentum des AN über und ist einer Wiederverwertung
zuzuführen.
Menge: 100,000 m2

**9.2 Pflaster / Gehwegplatten aufnehmen und wiederverlegen**
Gehwegplatten aufnehmen und wiederverlegen

Gehwegplatten 40/40/6 cm oder 30/30/5 cm  in Bettung
verlegt aufnehmen, reinigen und zur Wiederverwendung
seitlich lagern. Ausführung auf Gehweg und teilweise im
Fahrbahnbereich. Unbrauchbares Material  zur
Entsorgungsstelle des AN abfahren und einer
Wiederverwertung zuführen.
Nach Durchführung der Aufnahme ist das Pflaster dem
neuen Gehweg- / Fahrbahnprofil entsprechend wieder zu
verlegen.

Bereich: Gehweg

Nicht Wiederverwendbares Aufbruchgut geht in das
Eigentum des AN über und ist einer Wiederverwertung
zuzuführen.
Menge: 10,000 m2

**9.3 Einbauteile im Pflasterfläche anpassen**
Einbauteile im Gehweg anpassen

Einbauteile (Hydranten-, Schieberkappen und dgl.)
freilegen und auf neue Höhe setzen (auf Beton
Auflagerplatte). Freigelegten Bereich verfüllen.
Aufbruchmaterial in Eigentum des AN übernehmen und von
der Baustelle entfernen.
Einbauteil in Gehweg, Wartebereich, Radweg.
Einbauteil in Pflaster- oder Plattendecke
höher setzen bis 10 cm.
Menge: 10,000 St

**9.4 Umpflasterungssatz für Kappen liefern und einbauen**
Umpflasterungssatz für Kappen liefern und einbauen

Umpflasterungssatz für Pos. 7.2 aus
Betonpflasterfertigteilen für Schieberkappen mit h= 80
mm liefern und wie in Pos. "Pflastersteine liefern und
verlegen" beschrieben einbauen. Inklusive Schnitt des
umgebenden Pflasters.

Farbe  = grau
Art  = Wasser- und Gaskappen
Ausführung  = Mit Scheinfugen oder vierteilig

Das Aufbruchgut geht in das Eigentum des AN über und
ist einer Wiederverwertung zuzuführen.
Menge: 10,000 St

**9.5 Kabelschächte anpassen (0,65 m x 0,40 m)**
Kabelschächte anpassen (0,65 m x 0,40 m)

Kabelschachtabdeckung freilegen, durch Ausbau bzw.
Einbau von Zwischenrahmen in Mörtel MG III auf  neue
Höhe setzen. Ausgebautes Material geht in Eigentum des
AN über.
Abdeckung in Geh- und Radwegbefestigungen aus
bituminösem Belag bzw. Pflaster- oder Plattenbelag oder
Grünflächen. Höher/Tiefer setzen bis 20 cm.
Zwischenrahmen für Höhersetzung sind in den EP mit
einzurechnen und werden nicht gesondert vergütet.
Innenmaß der Kabelschächt ca. 0,65*0,40m

Bereich: Gehweg
Menge: 1,000 St

**9.6 Kabelschächte anpassen (1,40 m x 0,80 m)**
Kabelschächte anpassen (1,40 m x 0,80 m)

Kabelschachtabdeckung freilegen, durch Ausbau bzw.
Einbau von Zwischenrahmen in Mörtel MG III auf  neue
Höhe setzen. Ausgebautes Material geht in Eigentum des
AN über.
Abdeckung in Geh- und Radwegbefestigungen aus
bituminösem Belag bzw. Pflaster- oder Plattenbelag oder
Grünflächen. Höher/Tiefer setzen bis 20 cm.
Zwischenrahmen für Höhersetzung sind in den EP mit
einzurechnen und werden nicht gesondert vergütet.
Innenmaß der Kabelschächte ca. 1,40*0,80m

Bereich: Gehweg
Menge: 1,000 St

**9.7 Estrichbetondecke herstellen**
Estrichbetondecke herstellen

Estrichbetondecke um Einbauten, wie Fallrohre,
Lichtschächte und vergleichbares Höhen- und
Profilgerecht herstellen. Leistung ist nur bei
unzureichender Deckung oder mangelndem Platz als
alternative zur Pflasterdecke anzuwenden.
(Kies-Zementmischung, MV <= 1:3)
Menge: 1,000 m2

**9.8 Füllboden für Grünfläche liefern und einbauen**
Füllboden für Grünfläche liefern und einbauen

Füllboden, bis 10 cm unter Oberkante Bordsteine
unkrautfrei liefern profilgerecht auf ebenen und
geneigten Flächen einbauen und verdichten auf min. Dpr.
97 v.H. .

Boden Z 0 nach LAGA. Der Nachweis ist vor Einbau zu
erbringen.

Bereich: Grünfläche
Menge: 2,000 m3

**9.9 Hochbordstein aufnehmen, seitlich lagern und wiederverlegen**
Hochbordstein aufnehmen, seitlich lagern und
wiederverlegen

Hochbordsteine aller Abmessungen aufnehmen, seitlich
lagern und entsprechend der neuen Profilierung
wiederverlegen, einschließlich Betonfundament

Nicht Wiederverwendbares Aufbruchgut geht in das
Eigentum des AN über und ist einer Wiederverwertung
zuzuführen.
Menge: 10,000 m

### 10 Asphalt

**10.1 Asphalt fräsen, bis 25 cm**
Asphalt fräsen, bis 25 cm

Asphalt fräsen und Material aufnehmen. Gefräste Flächen
reinigen.
Asphaltdeckschicht.
Fläche:  Fahrbahn
Asphaltschicht:  Asphaltbeton
Frästiefe:  bis 25 cm
Breite der Fläche:  über 1,00 m
Material von der Baustelle entfernen und einer
Wiederverwertung durch den AN zuführen.
Unebenheiten der gefrästen Flächen < 0,6 cm
Menge: 150,000 m2

**10.2 Asphalt fräsen, bis 12 cm**
Asphalt fräsen, bis 12 cm

wie Vorposition, jedoch bis 12 cm tief
Menge: 350,000 m2

**10.3 Asphalt fräsen, bis 4 cm**
Asphalt fräsen, bis 4 cm

wie Vorposition, jedoch bis 4 cm tief
Menge: 10,000 m2

**10.4 Asphaltdeckschicht, Buskap hochstandfest**
Asphaltdeckschicht, Buskap hochstandfest

Asphaltmischgut liefern und in Verkehrsfläche bis Bk 10
einbauen und verdichten.

Einbau mit dem Fertiger, bei nicht vom Fertiger zu
erreichenden Flächen auch im Handeinbau.

Asphaltdeckschicht  SMA 8 S
Einbaumenge =  72 kg/m²
Einbaudicke  =  3 cm
Bindemittel Bitumen=  10/40-65 A

Abstumpfungsmaßnahme zur Erhöhung der
Anfangsgriffigkeit durch maschinelles, gleichmäßiges
Aufbringen und Einwalzen von Abstreukörnung
durchführen.
Nicht gebundene Abstreukörnung aufnehmen und einer
Verwertung durch den AN zuführen.

Abstreukörnung=  Mineralgemisch 1/3
Menge=  1,0 kg/m²

Bei der Abrechnung des Asphalt müssen die von der
Bauleitung abgezeichneten original Wiegekarten
vorliegen. Duplikate werden nicht anerkannt.
Menge: 500,000 m2

**10.5 Asphaltbinderschicht, Buskap hochstandfest**
Asphaltbinderschicht, Buskap hochstandfest

Asphaltmischgut liefern und in Verkehrsfläche bis Bk 10
einbauen und verdichten.

Einbau mit dem Fertiger, bei nicht vom Fertiger zu
erreichenden Flächen auch im Handeinbau.

Asphaltbinderschicht  AC 22 BS
Einbaumenge =  216 kg/m²
Einbaudicke  =  9 cm
Bindemittel Bitumen=  10/40-65 A

Bei der Abrechnung des Asphalt müssen die von der
Bauleitung abgezeichneten original Wiegekarten
vorliegen. Duplikate werden nicht anerkannt.
Menge: 500,000 m2

**10.6 Asphalttragschicht AC 32 TS**
Asphalttragschicht AC 32 TS

Asphaltmischgut nach TL Asphalt-StB 07 liefern und nach
ZTV Asphalt StB 07 in Verkehrsfläche bis Bk 10 einbauen
und verdichten.

Einbau mit dem Fertiger, bei nicht vom Fertiger zu
erreichenden Flächen, wie zur Wiederherstellung an
Sonderborden und Senken auch im Handeinbau.

Asphalttragschicht  AC 32 TS
Einbaumenge =  240 kg/m²
Einbaudicke  =  10 cm
Bindemittel Bitumen 50/70

Bereich: Haltestelle

Bei der Abrechnung müssen die von der Bauleitung
abgezeichneten original Wiegekarten vorliegen.
Duplikate werden nicht anerkannt.
Menge: 150,000 m2

**10.7 Zulage: Asphalteinbau mit der Hand**
Zulage: Asphalteinbau mit der Hand

Einbau von Hand, Arbeitsraum vor der Flußbahn,
kleinflächiger Einbau, Einbau in Streifen.
Menge: 10,000 m2

**10.8 Asphalttragschicht AC 32 TS**
Asphalttragschicht AC 32 TS

Asphaltmischgut nach TL Asphalt-StB 07 liefern und nach
ZTV Asphalt StB 07 in Verkehrsfläche bis Bk 10 einbauen
und verdichten.

Einbau mit dem Fertiger, bei nicht vom Fertiger zu
erreichenden Flächen, wie zur Wiederherstellung an
Sonderborden und Senken auch im Handeinbau.

Asphalttragschicht  AC 32 TS
Einbaumenge =  240 kg/m²
Einbaudicke  =  10 cm
Bindemittel Bitumen 50/70

Bei der Abrechnung müssen die von der Bauleitung
abgezeichneten original Wiegekarten vorliegen.
Duplikate werden nicht anerkannt.
Menge: 5,000 t

**10.9 AC 16 BS 50/70, 8 cm, Fahrbahn, Belastungsklasse bis Bk 10**
AC 16 BS, 8cm Fahrbahn BK 10

AC 16 BS 50/70 nach ZTV Aspahlt-StB 07/13 und
Tl-Asphalt gemäß Belastungsklasse bis Bk 10 der RStO 12
liefern und heiß einbauen. Einbau mit Fertiger bei
nicht mit dem Fertiger zu erreichenden
Anpassungsbereichen, Einbau von Hand.

Bindemittel:  50/70
Einbaudicke:  ca. 8 cm
Abrechnungseinbaugewicht:  192 kg/m²
Einbaubereich:  Fahrbahn

Bei der Abrechnung müssen die von der Bauleitung des AG
abgezeichneten Originalwiegekarten vorliegen. Duplikate
werden nicht anerkannt.
Menge: 50,000 m2

**10.10 SMA 8 S 25/55-55A, 4 cm, Fahrbahn, Belastungsklasse 10**
SMA 8 S 25/55-55A, 4 cm, Fahrbahn, Belastungsklasse 10

SMA 8 S 25/55-55A DIA FA nach ZTV Asphalt-StB, gemäß
Belastungsklasse Bk 10 der RStO 12 liefern und heiß
einbauen. Einbau mit Fertiger bei nicht mit dem
Fertiger zu erreichenden Anpassungsbereichen, Einbau
von Hand.

Bereich:  Anschluss an Bestand
Einbaudicke:  ca. 4 cm
Einbaugewicht: 96 kg/m³
Bindemittel:  Straßenbaubitumen 25/55-55A nach DIN EN
12591

Bei der Abrechnung müssen die von der Bauleitung des AG
abgezeichneten Originalwiegekarten vorliegen. Duplikate
werden nicht anerkannt.
Menge: 50,000 m2

**10.11 Oberflächen mit Bitumenemulsion aufsprühen**
Oberflächen mit Bitumenemulsion aufsprühen

Oberflächen mit Bitumenemulsion zur Herstellung des
Schichtenverbundes nach TL BE-StB 15 aufsprühen.

In Verkehrsflächen der Bk 3,2

Unterlage =  Asphaltbefestigung
Bereich =  Fahrbahn
Bindemittel =  C60BP4-S
Bindemittelmenge =  400 g/m²

Maschinell aufbringen.

Aufbringung erst unmittelbar vor dem neuen
Schichteinbau.
Menge: 500,000 m2

**10.12 Anschlüsse mit Bitumenfugenband herstellen**
Anschlüsse mit Bitumenfugenband herstellen

Anschlüsse an bestehende Decke oder Bauteil in der
Dicke der Asphaltdeckschicht mit schmelzbarem Bitumen-
Dichtungsband herstellen.
Vor dem Einbau der Deckschicht vorhandene Wandung
säubern, soweit erforderlich trocknen und mit
Voranstrich versehen.
Nach dem Trocknen des Voranstriches, Dichtungsband an
der zu verklebenden Seite leicht anschmelzen und an die
Wandung gleichmäßig anpressen.
Die Herstellerangaben müssen eingehalten werden.
Anschluß längs und quer.

Bereich:  Fahrbahn, entlang der Quer- und Längsfugen
Fugenbandhöhe  = 4,5 cm.
Fugenbandbreite  = 10 mm.
Menge: 200,000 m

**10.13 Verschmutzte Flächen reinigen**
Verschmutzte Flächen reinigen

Verschmutzte Fläche eines bituminösen Belags von Hand
oder mit der Kehrmaschine, gegebenenfalls unter
Verwendung von Wasser, reinigen. Das Kehrgut ist auf
eine Entsorgungsstelle des AN zu fahren und zu
entsorgen.

Bereich = Fahrbahn, nach Bedarf
Menge: 500,000 m2

### 11 Sonstiges

**11.1 Boden für Kabelschutzrohre ausheben**
Anschüttungen für Kabelschutzrohre ausheben

Boden der Bk 2-5 bis 50cm ausheben.
Breite der Grabensohle bis 0,3 m.
Aushub zur Wiederverwendung seitlich lagern, nach
Verlegen der Leitung in Graben oberhalb der
Leitungszone einbauen und verdichten.
Verdrängter oder zum Verfüllen nicht verwendeten Aushub
in Eigentum des AN übernehmen und einer
Wiederverwertung zuführen. Abgerechnet wird nach
Abtragsprofilen.
Menge: 25,000 m3

**11.2 Kabelschutzrohr einbauen, zweirohrig**
Kabelschutzrohre einbauen,zweirohrig

Kabelschutzrohr, einschl. fester Rohrverbindung,
einbauen. Rohröffnungen dicht verschliessen.
Erschwernisse durch vorhandene Leitungen werden nicht
gesondert berechnet.
Abgerechnet wird nach Länge in der Achse der
Rohrleitung.
Material = Kabelschutzrohr DN 80 flexibel aus PE nicht
geschlitzt.
Verlegeart = Zweirohrig mit Kiessandummantelung, 10 cm
dick. Verlegung zur Stromversorgung der Wartehallen.
In das Kabelschutzrohr ist ein Zugdraht 6/8 einzubauen.
Menge: 85,000 m

**11.3 Kabelzugdraht einlegen**
Kabelzudraht in ein Kabelschutzrohr DN 110 einlegen.
Unverrottbaren Kabelzugdraht liefern, abhängen, in das
Kabelschutzrohr einlegen und im Kabelschacht an den
Verschlussteller durch eine Bohrung und Verknotung
fixieren.
Menge: 170,000 m

**11.4 Postablagekasten aufnehmen, lagern und wieder einsetzen**
Postablagekasten aufnehmen, lagern und wieder einsetzen

Fundament abbrechen, Postablagekasten 1,00x0,70x0,50
cm, aufnehmen, seitlich lagern und an neu vorgesehener
Stelle in ein Betonfundament aus C 20/25 der Abmessung
50 x50 x 60  cm setzen, inclusive Erdarbeiten der
Bodenklasse 3-5. Aufbruchmaterial in Eigentum des AN
übernehmen und einer Wiederverwertung zuführen.
Ausführung in Pflasterflächen, inkl. Anarbeitung des
Pflasters.

Aufbruch geht in Eigentum des AN über und muss einer
Wiederverwertung zugeführt werden.
Menge: 1,000 St

**11.5 Verkehrsschild / Abfallbehälter aufnehmen, lagern und wieder einsetzen**
Verkehrsschild aufnehmen, lagern und wieder einsetzen

Fundament abbrechen, Verkehrsschild / Abfallbehälter
aufnehmen, seitlich lagern und an neu vorgesehener
Stelle in ein Betonfundament aus C20/25 der Abmessung
d=30 cm h=40 cm setzen, incl. Erdarbeiten der
Bodenklasse 3-5. Aufbruchmaterial in Eigentum des AN
übernehmen und einer Wiederverwertung zuführen.
Ausführung in Pflasterflächen, inkl. Anarbeitung des
Pflasters.

Aufbruch geht in Eigentum des AN über und muss
Wiederverwertung zugeführt werden.
Menge: 5,000 St

**11.6 Fahrradständer liefern und einbauen**
Fahrradständer liefern und einbauen

Fahrradparker Clivus liefern und einbauen,
Gesamthöhe 120 cm, Höhe über Boden 80 cm
Breite 80 cm
Ausführung: 1-teilig, verschweißt aus Flachstahl 80 x
10 mm
mit Flachstrebe 16 x 8 mm als Erdanker zur besseren
Stabilisierung zum Einbetonieren,
Oberfläche pulverbeschichtet, DB 703 eisenglimmer
Feinstruktur
Ortsfest zum Einbetonieren
2 Betonfundamente 40 x 40 x 60 cm
Menge: 5,000 St

### 12 Markierung

**12.1 StvO Zeichen 299, Grenzmarkierung unterbrochen mit BUS Schriftzug**
StvO Zeichen 299, Grenzmarkierung unterbrochen mit BUS
Schriftzug

nach RMS und ZTV M 13 Breite: 0,12 m aus weißer
themoplastischer Masse, reflektierend, ohne auffräsen
der Asphaltdeckschicht herstellen.

Dauermarkierung Verkehrsklasse P 6 - 3 mm aufgelegt.

Strich mit Vormarkierung als Erstmarkierung.

Markierung auf Asphaltdeckschicht.

Linienstärke: 120 mm
Ausführung:  jeweils Grenzmarikierung: 2,50 m * 2,50 m
mit dazwischen angeordnetem BUS - Schriftzug,
entsprechend der Lagepläne

Fläche vor Markierung von losem Schmutz reinigen.
Reinigung ist in diese Position mit einzurechnen und
wird nicht gesondert vergütet.
Menge: 2,000 St

**12.2 StvO Zeichen 299, Grenzmarkierung nicht unterbrochen als Halteverbot**
StvO Zeichen 299, Grenzmarkierung nicht unterbrochen
als Halteverbot

wie Pos. 10.1,

Bereich:  Buskap neben der Bus-Grenzmarkierung
  Bereich und Abmessungen ist dem zugehörigen Lage
plan zu entnehmen

Linienstärke: 120 mm
Ausführung:  1,0 m * 1,0 m - siehe Lageplan
Menge: 10,000 m

**12.3 12 cm Schmalstrich ohne Unterbrechung**
12 cm Schmalstrich ohne Unterbrechung

Herstellung einer Dauermarkierung aus thermoplastischen
Stoffen.
12 cm Schmalstrich ohne Unterbrechung VZ 295.

Verkehrsklasse:  P6
Stärke:  3 mm
Aufbringung:  Aufgelegt
Farbe:  Weiß, reflektierend
Menge: 30,000 m

**12.4 12 cm Schmalstrich mit Unterbrechungen**
12 cm Schmalstrich mit Unterbrechungen

Herstellung einer Dauermarkierung aus thermoplastischen
Stoffen.
12 cm Schmalstrich mit Unterbrechung.

Verkehrsklasse:  P6
Stärke:  3 mm
Aufbringung:  aufgelegt
Farbe:  Weiß,reflecktierend

Bereich:  Fahrbahn
Linienstärke: 120 mm
Ausführung:  Schmalstrich mit Unterbrechung.
  Lücke wird
nicht mitgemessen.

Die angegebene Menge beschreibt den einzeiligen
Schmalstrich.
Menge: 70,000 m

**12.5 Demarkierung von Thermoplastik**
Demarkierung von Thermoplastik

Demarkierung von Thermoplastik, ( Fräsarbeiten
inklusive Entsorgung des Materials )
Menge: 1,000 m2

**12.6 Trocknen von bituminösen Flächen**
Trocknen von Flächen

Trocknen von bituminösen Flächen.
Menge: 1,000 m2

### 13 Stundenlohn

**13.1 Verrechnungssatz Arbeitskraft (Pflasterer)**
Verrechnungssatz Arbeitskraft (Pflasterer)

Stundenlohnarbeiten auf Anordnung des AG ausführen.
Angeboten wird für die jeweilige Arbeitskraft ein
Verrechnungssatz, der sämtliche Aufwendungen enthält,
insbesondere den tatsächlichen Lohn mit allen
Bestandteilen. Zuschläge für Nacht-, Sonntags- und
Feiertagsarbeit sowie Überstunden sind jedoch nicht
einzurechnen. Der Verrechnungssatz gilt unabhängig von
der Anzahl der abgerechneten Stunden.

Arbeitskraft = Pflasterer
Menge: 10,000 h

**13.2 Verrechnungssatz Arbeitskraft (Baufacharbeiter)**
Verrechnungssatz Arbeitskraft (Baufacharbeiter)

wie Pos 11.1 jedoch:

Arbeitskraft = Baufacharbeiter
Menge: 10,000 h

**13.3 Verrechnungssatz Arbeitskraft (Vorarbeiter)**
Verrechnungssatz Arbeitskraft (Vorarbeiter)

wie Pos 11.1 jedoch:

Arbeitskraft = Vorarbeiter
Menge: 10,000 h

**13.4 Gestellung LKW**
Gestellung LKW

wie Pos 11.1 jedoch:

Gestellung (Betriebsstunden) eines Lkw mit Bedienung
und Betriebsstoffen.

Art = mit Kippeinrichtung
Nutzlast = bis einschl. 10 t
Menge: 10,000 h

**13.5 Gestellung Ladegerät**
Gestellung Ladegerät

Gestellung (Betriebsstunden) eines Ladegerätes mit
Bedienung und Betriebsstoffen.

Art = Luftbereift
Leistung = ca. 60 PS
Menge: 10,000 h

**13.6 Gestellung Verdichtungsgerät**
Gestellung Verdichtungsgerät

Gestellung (Betriebsstunden) eines
Bodenverdichtungsgerätes mit Bedienung und
Betriebsstoffen.

Art = Rüttelverdichter, entspr. AT 5000
Menge: 10,000 h

**13.7 Gestellung Kompressor**
Gestellung Kompressor

wie Pos 11.1 jedoch:

Gestellung (Betriebsstunden) eines Kompressors mit
Bedienung und Betriebsstoffen. Einschließlich eines
Hammer (mit Bedienung, Schlauch u. Werkzeug)
Menge: 10,000 h

**13.8 Gestellung Bagger**
Gestellung Bagger

wie Pos 11.1 jedoch:

Gestellung (Betriebsstunden) eines Ladegerätes mit
Bedienung und Betriebsstoffen.

Löffelinhalt = ca. 1,00 m3
Menge: 10,000 h
